# Col·locació i fixació de bastiment de base de fusta de pi

- Propietat de l'arxiu: CYPE INGENIEROS, S.A.
- Format: FIEBDC-3/2002
- Divisa: EUR
- Costos indirectes: 3.00 %
- IVA: 21.00 %

## H Acabaments i ajudes

### HY Ajudes

#### HYR Rebuts

**HYR036** Ut Col·locació i fixació de bastiment de base de fusta de pi, simultànies a l'execució de l'envà i sense el paviment col·locat, mitjançant rebut a l'entramat autoportant amb cargols, per fixar posteriorment, sobre ell, el bastiment de la fusteria exterior de fins a 2 m² de superfície.
Col·locació i fixació de bastiment de base de fusta de pi, simultànies a l'execució de l'envà i sense el paviment col·locat, mitjançant rebut a l'entramat autoportant amb cargols, per fixar posteriorment, sobre ell, el bastiment de la fusteria exterior de fins a 2 m² de superfície. Inclús p/p de replanteig, anivellació i aplomat.
Inclou: Replanteig. Anivellació i aplomat. Fixació definitiva del bastiment de base.
Criteri d'amidament de projecte: Nombre d'unitats previstes, segons documentació gràfica de Projecte.
Criteri de mesura d'obra: Es mesurarà el nombre d'unitats realment executades segons especificacions de Projecte.

| Codi | Ut | Descripció | Rendiment | Preu | Import |
|---|---|---|---|---|---|
| op00ato010 |  | Tornavís. | 1.000 | 0.00 | 0.00 |
| mo020 | h | Oficial 1ª construcció. (mà d'obra) | 0.333 | 23.30 | 7.76 |
| mo113 | h | Peó ordinari construcció. (mà d'obra) | 0.333 | 19.47 | 6.48 |
| % | % | Costos directes complementaris | 2 % | 14.24 | 0.28 |
|  |  | Costos directes |  |  | 14.52 |
