# Col·locació i fixació de reixa metàl·lica, mitjançant rebut amb morter de ciment, industrial, amb additiu hidròfug, M-10

- Propietat de l'arxiu: CYPE INGENIEROS, S.A.
- Format: FIEBDC-3/2002
- Divisa: EUR
- Costos indirectes: 3.00 %
- IVA: 21.00 %

## H Acabaments i ajudes

### HY Ajudes

#### HYR Rebuts

**HYR090** m² Col·locació i fixació de reixa metàl·lica, mitjançant rebut amb morter de ciment, industrial, amb additiu hidròfug, M-10.
Col·locació i fixació de reixa metàl·lica, mitjançant rebut amb morter de ciment, industrial, amb additiu hidròfug, M-10. Inclús p/p de replanteig, obertura i tapat de buits per als ancoratges, anivellació i aplomat.
Inclou: Replanteig. Obertura de buits. Anivellació i aplomat. Tapat de buits.
Criteri d'amidament de projecte: Superfície del buit a tancar, mesurada segons documentació gràfica de Projecte.
Criteri de mesura d'obra: Es mesurarà, amb les dimensions del buit, la superfície realment executada segons especificacions de Projecte.

| Codi | Ut | Descripció | Rendiment | Preu | Import |
|---|---|---|---|---|---|
| mt08aaa010a | m³ | Aigua. (material) | 0.006 | 1.50 | 0.01 |
| mt09mif010ka | t | Morter industrial per a obra de paleta, de ciment, color gris, amb additiu hidròfug, categoria M-10 (resistència a compressió 10 N/mm²), subministrat en sacs, segons UNE-EN 998-2. (material) | 0.019 | 38.05 | 0.72 |
| mo020 | h | Oficial 1ª construcció. (mà d'obra) | 0.533 | 23.30 | 12.42 |
| mo113 | h | Peó ordinari construcció. (mà d'obra) | 0.600 | 19.47 | 11.68 |
| % | % | Costos directes complementaris | 2 % | 24.83 | 0.50 |
|  |  | Costos directes |  |  | 25.33 |
