# Cable bus de comunicacions

- Propietat de l'arxiu: CYPE INGENIEROS, S.A.
- Format: FIEBDC-3/2002
- Divisa: EUR
- Costos indirectes: 3.00 %
- IVA: 21.00 %

## I Instal·lacions

### IB Sistemes de climatització

#### IBR Sistema MRV (Haier)

**IBR550** m Cable bus de comunicacions.
Cable bus de comunicacions, apantallat, de 2 fils.
Criteri de valoració econòmica: El preu no inclou la canalització.
Inclou: Estesa del cable. Connexionat.
Criteri d'amidament de projecte: Longitud mesurada segons documentació gràfica de Projecte.
Criteri de mesura d'obra: Es mesurarà la longitud realment executada segons especificacions de Projecte.

| Codi | Ut | Descripció | Rendiment | Preu | Import |
|---|---|---|---|---|---|
| mt42hai910a | m | Cable bus de comunicacions, apantallat, de 2 fils (material) | 1.000 | 8.00 | 8.00 |
| mo005 | h | Oficial 1ª instal·lador de climatització. (mà d'obra) | 0.064 | 28.39 | 1.82 |
| mo104 | h | Ajudant instal·lador de climatització. (mà d'obra) | 0.064 | 24.43 | 1.56 |
| % | % | Costos directes complementaris | 2 % | 11.38 | 0.23 |
|  |  | Costos directes |  |  | 11.61 |
