# Equip de regulació i control per a col·lector, mitjançant capçals electrotèrmics

- Propietat de l'arxiu: CYPE INGENIEROS, S.A.
- Format: FIEBDC-3/2002
- Divisa: EUR
- Costos indirectes: 3.00 %
- IVA: 21.00 %

## I Instal·lacions

### IC Calefacció, refrigeració, climatització i A.C.S.

#### ICE Emissors per aigua per a calefacció i refrigeració

**ICE150** U Equip de regulació i control per a col·lector, mitjançant capçals electrotèrmics.
Sistema de regulació de la temperatura per a col·lector, per a calefacció, compost de centraleta color blanc, per a un màxim de 6 termòstats de control i 8 capçals electrotèrmics, amb comunicació bidireccional via ràdio amb els termòstats i les sondes, termòstats digitals, i capçals electrotèrmics, a 24 V. Totalment muntat, connexionat i provat.
Inclou: Col·locació, fixació i connexionat elèctric i de comunicació amb tots els elements que ho demandin en la instal·lació.
Criteri d'amidament de projecte: Nombre d'unitats previstes, segons documentació gràfica de Projecte.
Criteri de mesura d'obra: Es mesurarà el nombre d'unitats realment executades segons especificacions de Projecte.

| Codi | Ut | Descripció | Rendiment | Preu | Import |
|---|---|---|---|---|---|
| mt38esu151a | U | Centraleta color blanc, per a un màxim de 6 termòstats de control i 8 capçals electrotèrmics, amb comunicació bidireccional via ràdio amb els termòstats i les sondes, per a calefacció i refrigeració, de 340x110x55 mm, amb antena de ràdio i transformador elèctric. (material) | 1.000 | 531.38 | 531.38 |
| mt38esu030a | U | Termòstat digital, dimensions 80x80x9 mm, color blanc, amb comunicació via radio amb la centraleta i sensor d'humitat, amb entrada pera a sonda remota de temperatura. (material) | 2.000 | 208.65 | 417.30 |
| mt38esu010d | U | Capçal electrotèrmic, a 24 V, de 50 mm de diàmetre i 83 mm d'altura, grau de protecció IP54, amb anell adaptador i cable d'alimentació de 2 fils, 0,75 mm² de secció i 1 m de longitud. (material) | 4.000 | 67.28 | 269.12 |
| mo004 | h | Oficial 1ª calefactor. (mà d'obra) | 0.914 | 29.34 | 26.82 |
| mo103 | h | Ajudant calefactor. (mà d'obra) | 0.914 | 25.25 | 23.08 |
| % | % | Costos directes complementaris | 2 % | 1267.70 | 25.35 |
|  |  | Costos directes |  |  | 1293.05 |
