# Caldera a gas, col·lectiva, de condensació, mural

- Propietat de l'arxiu: CYPE INGENIEROS, S.A.
- Format: FIEBDC-3/2002
- Divisa: EUR
- Costos indirectes: 3.00 %
- IVA: 21.00 %

## I Instal·lacions

### IC Calefacció, refrigeració, climatització i A.C.S.

#### ICG Calderes a gas

**ICG238** U Caldera a gas, col·lectiva, de condensació, mural.
Caldera mural, de condensació, amb bescanviador de tubs d'alumini aletejats i cremador modulant de gas natural, per a calefacció, potència útil modulant de 10,4 a 45 kW, pes 48 kg, dimensions 695x520x465 mm, amb vàlvula de 3 vies per a la producció d'A.C.S. mitjançant interacumulador. Totalment muntada, connexionada i provada.
Inclou: Replanteig. Presentació dels elements. Muntatge de la caldera i els seus accessoris. Connexionat amb les xarxes de conducció d'aigua, de gas, de salubritat i elèctrica, i amb el conducte d'evacuació dels productes de la combustió. Posada en marxa.
Criteri d'amidament de projecte: Nombre d'unitats previstes, segons documentació gràfica de Projecte.
Criteri de mesura d'obra: Es mesurarà el nombre d'unitats realment executades segons especificacions de Projecte.

| Codi | Ut | Descripció | Rendiment | Preu | Import |
|---|---|---|---|---|---|
| mt38cbu070aa | U | Caldera mural, de condensació, amb bescanviador de tubs d'alumini aletejats i cremador modulant de gas natural, per a calefacció, potència útil modulant de 10,4 a 45 kW, pes 48 kg, dimensions 695x520x465 mm, amb vàlvula de 3 vies per a la producció d'A.C.S. mitjançant interacumulador. (material) | 1.000 | 3607.50 | 3607.50 |
| mt38www010 | U | Material auxiliar per instal·lacions de calefacció. (material) | 1.000 | 1.68 | 1.68 |
| mo004 | h | Oficial 1ª calefactor. (mà d'obra) | 5.281 | 29.34 | 154.94 |
| mo103 | h | Ajudant calefactor. (mà d'obra) | 5.281 | 25.25 | 133.35 |
| % | % | Costos directes complementaris | 2 % | 3897.47 | 77.95 |
|  |  | Costos directes |  |  | 3975.42 |
