# Recuperador de calor i humitat aire-aire, amb bateria d'expansió directa. Instal·lació en sostre

- Propietat de l'arxiu: CYPE INGENIEROS, S.A.
- Format: FIEBDC-3/2002
- Divisa: EUR
- Costos indirectes: 3.00 %
- IVA: 21.00 %

## I Instal·lacions

### IC Calefacció, refrigeració, climatització i A.C.S.

#### ICR Sistemes de conducció d'aire

**ICR116** U Recuperador de calor i humitat aire-aire, amb bateria d'expansió directa. Instal·lació en sostre.
Recuperador entàlpic aire-aire, amb bateria d'expansió directa, per a muntatge horitzontal, de dimensions 430x1189x1739 mm, pes 101 kg, cabal d'aire a velocitat extra-alta/alta/baixa: 950/950/820 m³/h, consum elèctric a velocitat extra-alta/alta/baixa: 550/545/485 W amb alimentació monofàsica a 230 V, pressió estàtica a velocitat extra-alta/alta/baixa: 135/120/105 Pa, pressió sonora a velocitat extra-alta/alta/baixa a 1,5 m: 43/42/40 dBA, eficiència tèrmica a velocitat extra-alta/alta/baixa: 65,5/65,5/67,5%, potència frigorífica 8,25 kW (temperatura de bulb sec de l'aire interior 27°C, temperatura de bulb humit de l'aire interior 19°C, temperatura de bulb sec de l'aire exterior 35°C), potència calorífica 10,92 kW (temperatura de bulb sec de l'aire interior 20°C, temperatura de bulb sec de l'aire exterior 7°C, temperatura de bulb humit de l'aire exterior 6°C), diàmetre dels conductes 250 mm. Instal·lació en sostre.
Inclou: Replanteig. Col·locació i fixació. Connexionat amb la xarxa elèctrica. Connexionat de la unitat a les línies frigorífiques. Comprovació del seu correcte funcionament.
Criteri d'amidament de projecte: Nombre d'unitats previstes, segons documentació gràfica de Projecte.
Criteri de mesura d'obra: Es mesurarà el nombre d'unitats realment executades segons especificacions de Projecte.

| Codi | Ut | Descripció | Rendiment | Preu | Import |
|---|---|---|---|---|---|
| mt42tsb307c | U | Recuperador entàlpic aire-aire, amb bateria d'expansió directa, per a muntatge horitzontal, de dimensions 430x1189x1739 mm, pes 101 kg, cabal d'aire a velocitat extra-alta/alta/baixa: 950/950/820 m³/h, consum elèctric a velocitat extra-alta/alta/baixa: 550/545/485 W amb alimentació monofàsica a 230 V, pressió estàtica a velocitat extra-alta/alta/baixa: 135/120/105 Pa, pressió sonora a velocitat extra-alta/alta/baixa a 1,5 m: 43/42/40 dBA, eficiència tèrmica a velocitat extra-alta/alta/baixa: 65,5/65,5/67,5%, potència frigorífica 8,25 kW (temperatura de bulb sec de l'aire interior 27°C, temperatura de bulb humit de l'aire interior 19°C, temperatura de bulb sec de l'aire exterior 35°C), potència calorífica 10,92 kW (temperatura de bulb sec de l'aire interior 20°C, temperatura de bulb sec de l'aire exterior 7°C, temperatura de bulb humit de l'aire exterior 6°C), diàmetre dels conductes 250 mm. (material) | 1.000 | 5613.08 | 5613.08 |
| mo005 | h | Oficial 1ª instal·lador de climatització. (mà d'obra) | 1.556 | 28.39 | 44.17 |
| mo104 | h | Ajudant instal·lador de climatització. (mà d'obra) | 1.556 | 24.43 | 38.01 |
| % | % | Costos directes complementaris | 2 % | 5695.26 | 113.91 |
|  |  | Costos directes |  |  | 5809.17 |
