# Grup hidràulic amb bescanviador per a producció d'A.C.S

- Propietat de l'arxiu: CYPE INGENIEROS, S.A.
- Format: FIEBDC-3/2002
- Divisa: EUR
- Costos indirectes: 3.00 %
- IVA: 21.00 %

## I Instal·lacions

### IC Calefacció, refrigeració, climatització i A.C.S.

#### ICS Sistemes de conducció d'aigua

**ICS100** U Grup hidràulic amb bescanviador per a producció d'A.C.S.
Estació de transferència per a instal·lació centralitzada de calefacció per a producció d'A.C.S. i calefacció individual en habitatge, potència útil de calefacció 15 kW, potència d'A.C.S. 35 kW, de 635x400x190 mm, amb bescanviador de plaques, per a col·locació encastada. Inclús vàlvules de tall, elements de muntatge i accessoris necessaris per al seu correcte funcionament.
Inclou: Replanteig. Col·locació i fixació. Connexionat. Posada en marxa.
Criteri d'amidament de projecte: Nombre d'unitats previstes, segons documentació gràfica de Projecte.
Criteri de mesura d'obra: Es mesurarà el nombre d'unitats realment executades segons especificacions de Projecte.

| Codi | Ut | Descripció | Rendiment | Preu | Import |
|---|---|---|---|---|---|
| mt38bur500d | U | Estació de transferència per a instal·lació centralitzada de calefacció per a producció d'A.C.S. i calefacció individual en habitatge, potència útil de calefacció 15 kW, potència d'A.C.S. 35 kW, de 635x400x190 mm, amb bescanviador de plaques, per a col·locació encastada. (material) | 1.000 | 1109.55 | 1109.55 |
| mt38bur501a | U | Quadre per a instal·lació encastada d'estació de transferència. (material) | 1.000 | 180.38 | 180.38 |
| mt38bur502a | U | Termòstat per a estació de transferència. (material) | 1.000 | 221.33 | 221.33 |
| mt37sve010b | U | Vàlvula d'esfera de llautó niquelat per roscar de 1/2". (material) | 4.000 | 4.95 | 19.80 |
| mt38www011 | U | Material auxiliar per a instal·lacions d'A.C.S. (material) | 1.000 | 1.45 | 1.45 |
| mo004 | h | Oficial 1ª calefactor. (mà d'obra) | 3.427 | 28.39 | 97.29 |
| mo103 | h | Ajudant calefactor. (mà d'obra) | 3.427 | 24.43 | 83.72 |
| % | % | Costos directes complementaris | 2 % | 1713.52 | 34.27 |
|  |  | Costos directes |  |  | 1747.79 |
