# Bomba de circulació "GRUNDFOS"

- Propietat de l'arxiu: CYPE INGENIEROS, S.A.
- Format: FIEBDC-3/2002
- Divisa: EUR
- Costos indirectes: 3.00 %
- IVA: 21.00 %

## I Instal·lacions

### IC Calefacció, refrigeració, climatització i A.C.S.

#### ICS Sistemes de conducció d'aigua

**ICS017** U Bomba de circulació "GRUNDFOS".
Bomba circuladora electrònica, model 99160550 ALPHA1 L 15-40 130 "GRUNDFOS", índex d'eficiència energètica EEI 0,2, connexions G 1", pressió màxima 10 bar, de 130 mm de longitud, panell de control del mode de funcionament amb selecció entre 3 velocitats, mode de calefacció per radiadors, mode de calefacció per terra radiant i mode de control extern mitjançant senyal PWM, apta per a temperatures des de 2 fins 95°C, motor amb alimentació monofàsica, protecció IPX4D i aïllament classe F, cable d'alimentació elèctrica amb connector Molex, 99165311, endoll d'alimentació elèctrica, 99439948, cable de senyal PWM per a control extern de la bomba, 99165309. Inclús pont de manòmetres format per manòmetre, vàlvules d'esfera i canonada de coure; elements de muntatge; caixa de connexions elèctriques amb condensador i accessoris necessaris per al seu correcte funcionament.
Inclou: Replanteig. Col·locació de la bomba de circulació. Connexió a la xarxa de distribució. Comprovació del seu correcte funcionament.
Criteri d'amidament de projecte: Nombre d'unitats previstes, segons documentació gràfica de Projecte.
Criteri de mesura d'obra: Es mesurarà el nombre d'unitats realment executades segons especificacions de Projecte.

| Codi | Ut | Descripció | Rendiment | Preu | Import |
|---|---|---|---|---|---|
| mt37gru010aa | U | Bomba circuladora electrònica, model 99160550 ALPHA1 L 15-40 130 "GRUNDFOS", índex d'eficiència energètica EEI 0,2, connexions G 1", pressió màxima 10 bar, de 130 mm de longitud, panell de control del mode de funcionament amb selecció entre 3 velocitats, mode de calefacció per radiadors, mode de calefacció per terra radiant i mode de control extern mitjançant senyal PWM, apta per a temperatures des de 2 fins 95°C, motor amb alimentació monofàsica, protecció IPX4D i aïllament classe F. (material) | 1.000 | 372.00 | 372.00 |
| mt37gru500a | U | Cable d'alimentació elèctrica amb connector Molex, 99165311 "GRUNDFOS", de 150 mm de longitud. (material) | 1.000 | 56.00 | 56.00 |
| mt37gru502a | U | Endoll d'alimentació elèctrica, 99439948 "GRUNDFOS", per a bomba de circulació. (material) | 1.000 | 59.50 | 59.50 |
| mt37gru503a | U | Cable de senyal PWM per a control extern de la bomba, 99165309 "GRUNDFOS". (material) | 1.000 | 30.00 | 30.00 |
| mt37sve010b | U | Vàlvula d'esfera de llautó niquelat per roscar de 1/2". (material) | 4.000 | 4.95 | 19.80 |
| mt37www060b | U | Filtre retenidor de residus de llautó, amb tamís d'acer inoxidable amb perforacions de 0,4 mm de diàmetre, amb rosca de 1/2", per a una pressió màxima de treball de 16 bar i una temperatura màxima de 110°C. (material) | 1.000 | 4.21 | 4.21 |
| mt37svr010a | U | Vàlvula de retenció de llautó per roscar de 1/2". (material) | 1.000 | 4.30 | 4.30 |
| mt37www050a | U | Maneguet antivibració, de goma, amb rosca de 1/2", per a una pressió màxima de treball de 10 bar. (material) | 2.000 | 15.00 | 30.00 |
| mt42www040 | U | Manòmetre amb bany de glicerina i diàmetre d'esfera de 100 mm, amb presa vertical, per a muntatge roscat de 1/2", escala de pressió de 0 a 5 bar. (material) | 1.000 | 43.29 | 43.29 |
| mt37tca010ba | m | Tub de coure rígid amb paret de 1 mm de gruix i 13/15 mm de diàmetre, segons UNE-EN 1057. (material) | 0.350 | 4.82 | 1.69 |
| mt35aia090ab | m | Tub rígid de PVC, endollable, corbable en calent, de color negre, de 20 mm de diàmetre nominal, per a canalització fixa en superfície. Resistència a la compressió 1250 N, resistència a l'impacte 2 joules, temperatura de treball -5°C fins 60°C, amb grau de protecció IP547 segons UNE 20324, propietats elèctriques: aïllant, no propagador de la flama. Segons UNE-EN 61386-1 i UNE-EN 61386-22. Inclús abraçadores, elements de subjecció i accessoris (corbes, maneguets, tes, colzes i corbes flexibles). (material) | 3.000 | 1.65 | 4.95 |
| mt35cun040ab | m | Cable unipolar H07V-K, sent la seva tensió assignada de 450/750 V, reacció al foc classe Eca segons UNE-EN 50575, amb conductor multifilar de coure classe 5 (-K) de 2,5 mm² de secció, amb aïllament de PVC (V). Segons UNE 21031-3. (material) | 9.000 | 0.66 | 5.94 |
| mo005 | h | Oficial 1ª instal·lador de climatització. (mà d'obra) | 3.889 | 28.39 | 110.41 |
| mo104 | h | Ajudant instal·lador de climatització. (mà d'obra) | 3.889 | 24.43 | 95.01 |
| % | % | Costos directes complementaris | 2 % | 837.10 | 16.74 |
|  |  | Costos directes |  |  | 853.84 |
