# Controlador per a connexió de climatitzadora (UTA) d'expansió directa amb unitat exterior d'aire condicionat

- Propietat de l'arxiu: CYPE INGENIEROS, S.A.
- Format: FIEBDC-3/2002
- Divisa: EUR
- Costos indirectes: 3.00 %
- IVA: 21.00 %

## I Instal·lacions

### IC Calefacció, refrigeració, climatització i A.C.S.

#### ICT Unitats de tractament d'aire (climatitzadores)

**ICT300** U Controlador per a connexió de climatitzadora (UTA) d'expansió directa amb unitat exterior d'aire condicionat.
Caixa de control per a connexió de climatitzadora (UTA) d'expansió directa amb unitat exterior d'expansió directa, amb contactes de sortida de funcionament, sortida de funcionament del ventilador, sortida d'alarma, entrada externa per a l'encesa i apagada i entrada per a parada d'emergència, i control remot. Totalment muntat, connexionat i provat.
Inclou: Replanteig. Col·locació i fixació dels elements. Connexionat.
Criteri d'amidament de projecte: Nombre d'unitats previstes, segons documentació gràfica de Projecte.
Criteri de mesura d'obra: Es mesurarà el nombre d'unitats realment executades segons especificacions de Projecte.

| Codi | Ut | Descripció | Rendiment | Preu | Import |
|---|---|---|---|---|---|
| mt42tsb310a | U | Caixa de control per a connexió de climatitzadora (UTA) d'expansió directa amb unitat exterior d'expansió directa, amb contactes de sortida de funcionament, sortida de funcionament del ventilador, sortida d'alarma, entrada externa per a l'encesa i apagada i entrada per a parada d'emergència, i control remot. (material) | 1.000 | 1149.53 | 1149.53 |
| mo005 | h | Oficial 1ª instal·lador de climatització. (mà d'obra) | 1.306 | 29.34 | 38.32 |
| mo104 | h | Ajudant instal·lador de climatització. (mà d'obra) | 1.306 | 25.25 | 32.98 |
| % | % | Costos directes complementaris | 2 % | 1220.83 | 24.42 |
|  |  | Costos directes |  |  | 1245.25 |
