# Unitat aire-aigua bomba de calor reversible, per instal·lació en interior

- Propietat de l'arxiu: CYPE INGENIEROS, S.A.
- Format: FIEBDC-3/2002
- Divisa: EUR
- Costos indirectes: 3.00 %
- IVA: 21.00 %

## I Instal·lacions

### IC Calefacció, refrigeració, climatització i A.C.S.

#### ICV Unitats centralitzades per a calefacció, refrigeració, climatització i A.C.S.

**ICV016** U Unitat aire-aigua bomba de calor reversible, per instal·lació en interior.
Bomba de calor aire-aigua, per a calefacció i refrigeració, potència frigorífica nominal de 5,8 kW (temperatura d'entrada de l'aire: 35°C; temperatura de sortida de l'aigua: 7°C, salt tèrmic: 5°C), potència calorífica nominal de 6,7 kW (temperatura humida d'entrada de l'aire: 6°C; temperatura de sortida de l'aigua: 50°C, salt tèrmic: 5°C), amb grup hidràulic (vas d'expansió de 5 l, pressió nominal disponible de 220,7 kPa) i dipòsit d'inèrcia de 30 l, cabal d'aigua nominal de 1 m³/h, cabal d'aire nominal de 2500 m³/h, pressió d'aire nominal de 68,67 Pa i potència sonora de 78,4 dBA; amb pressòstat diferencial de cabal, filtre, termomanòmetres, vàlvula de seguretat tarada a 4 bar i purgador automàtic d'aire, amb refrigerant R-407C, per a instal·lació en interior. Inclús elements antivibratoris de terra. Totalment muntada, connexionada i engegada per l'empresa instal·ladora per a la comprovació del seu correcte funcionament.
Inclou: Replanteig de la unitat. Col·locació i fixació de la unitat i els seus accessoris. Connexionat amb les xarxes de conducció d'aigua i elèctrica i de recollida de condensats. Posada en marxa.
Criteri d'amidament de projecte: Nombre d'unitats previstes, segons documentació gràfica de Projecte.
Criteri de mesura d'obra: Es mesurarà el nombre d'unitats realment executades segons especificacions de Projecte.

| Codi | Ut | Descripció | Rendiment | Preu | Import |
|---|---|---|---|---|---|
| mt42bcc040h | U | Bomba de calor aire-aigua, per a calefacció i refrigeració, potència frigorífica nominal de 5,8 kW (temperatura d'entrada de l'aire: 35°C; temperatura de sortida de l'aigua: 7°C, salt tèrmic: 5°C), potència calorífica nominal de 6,7 kW (temperatura humida d'entrada de l'aire: 6°C; temperatura de sortida de l'aigua: 50°C, salt tèrmic: 5°C), amb grup hidràulic (vas d'expansió de 5 l, pressió nominal disponible de 220,7 kPa) i dipòsit d'inèrcia de 30 l, cabal d'aigua nominal de 1 m³/h, cabal d'aire nominal de 2500 m³/h, pressió d'aire nominal de 68,67 Pa i potència sonora de 78,4 dBA; amb pressòstat diferencial de cabal, filtre, termomanòmetres, vàlvula de seguretat tarada a 4 bar i purgador automàtic d'aire; inclús transport fins a peu d'obra sobre camió. (material) | 1.000 | 5375.21 | 5375.21 |
| mt37www050c | U | Maneguet antivibració, de goma, amb rosca de 1", per a una pressió màxima de treball de 10 bar. (material) | 2.000 | 24.69 | 49.38 |
| mt37sve010d | U | Vàlvula d'esfera de llautó niquelat per roscar de 1". (material) | 2.000 | 12.15 | 24.30 |
| mt42www080 | U | Kit d'amortidors antivibració de terra, format per quatre amortidors de cautxú, amb els seus cargols, rosques i volanderes corresponents. (material) | 1.000 | 8.00 | 8.00 |
| mo005 | h | Oficial 1ª instal·lador de climatització. (mà d'obra) | 8.617 | 28.39 | 244.64 |
| mo104 | h | Ajudant instal·lador de climatització. (mà d'obra) | 8.617 | 24.43 | 210.51 |
| % | % | Costos directes complementaris | 2 % | 5912.04 | 118.24 |
|  |  | Costos directes |  |  | 6030.28 |
