# Unitat aire-aigua de refrigeració, per instal·lació en exterior

- Propietat de l'arxiu: CYPE INGENIEROS, S.A.
- Format: FIEBDC-3/2002
- Divisa: EUR
- Costos indirectes: 3.00 %
- IVA: 21.00 %

## I Instal·lacions

### IC Calefacció, refrigeració, climatització i A.C.S.

#### ICV Unitats centralitzades per a calefacció, refrigeració, climatització i A.C.S.

**ICV020** U Unitat aire-aigua de refrigeració, per instal·lació en exterior.
Bomba de calor, aire-aigua, potència frigorífica nominal de 19,5 kW (temperatura d'entrada de l'aire: 35°C; temperatura de sortida de l'aigua: 7°C, salt tèrmic: 5°C), amb grup hidràulic (vas d'expansió de 12 l, pressió nominal disponible de 102 kPa) i dipòsit d'inèrcia de 100 l, cabal d'aigua nominal de 3,4 m³/h, cabal d'aire nominal de 10000 m³/h i potència sonora de 73,8 dBA; amb interruptor de cabal, filtre, termomanòmetres, vàlvula de seguretat tarada a 4 bar i purgador automàtic d'aire, amb refrigerant R-410A, per instal·lació en exterior. Totalment muntada, connexionada i engegada per l'empresa instal·ladora per a la comprovació del seu correcte funcionament.
Criteri de valoració econòmica: El preu no inclou els elements antivibratoris de terra.
Inclou: Replanteig de la unitat. Col·locació i fixació de la unitat i els seus accessoris. Connexionat amb les xarxes de conducció d'aigua i elèctrica i de recollida de condensats. Posada en marxa.
Criteri d'amidament de projecte: Nombre d'unitats previstes, segons documentació gràfica de Projecte.
Criteri de mesura d'obra: Es mesurarà el nombre d'unitats realment executades segons especificacions de Projecte.

| Codi | Ut | Descripció | Rendiment | Preu | Import |
|---|---|---|---|---|---|
| mt42bcc120cfa | U | Bomba de calor, aire-aigua, potència frigorífica nominal de 19,5 kW (temperatura d'entrada de l'aire: 35°C; temperatura de sortida de l'aigua: 7°C, salt tèrmic: 5°C), amb grup hidràulic (vas d'expansió de 12 l, pressió nominal disponible de 102 kPa) i dipòsit d'inèrcia de 100 l, cabal d'aigua nominal de 3,4 m³/h, cabal d'aire nominal de 10000 m³/h i potència sonora de 73,8 dBA; amb interruptor de cabal, filtre, termomanòmetres, vàlvula de seguretat tarada a 4 bar i purgador automàtic d'aire; inclús transport fins a peu d'obra sobre camió. (material) | 1.000 | 6670.09 | 6670.09 |
| mt37www050e | U | Maneguet antivibració, de goma, amb rosca de 1 1/4", per a una pressió màxima de treball de 10 bar. (material) | 2.000 | 37.17 | 74.34 |
| mt37sve010d | U | Vàlvula d'esfera de llautó niquelat per roscar de 1". (material) | 2.000 | 12.15 | 24.30 |
| mo005 | h | Oficial 1ª instal·lador de climatització. (mà d'obra) | 11.750 | 29.34 | 344.75 |
| mo104 | h | Ajudant instal·lador de climatització. (mà d'obra) | 11.750 | 25.25 | 296.69 |
| % | % | Costos directes complementaris | 2 % | 7410.17 | 148.20 |
|  |  | Costos directes |  |  | 7558.37 |
