# Passarel·la per a control centralitzat de caldeiras

- Propietat de l'arxiu: CYPE INGENIEROS, S.A.
- Format: FIEBDC-3/2002
- Divisa: EUR
- Costos indirectes: 3.00 %
- IVA: 21.00 %

## I Instal·lacions

### IC Calefacció, refrigeració, climatització i A.C.S.

#### ICX Dispositius de control centralitzat

**ICX030** U Passarel·la per a control centralitzat de caldeiras.
Mòdul de comunicació amb port RS232, per a calderes amb quadre de regulació, amb cable de connexió, amb convertidor de port USB a port RS232. Totalment muntat, connexionat i provat.
Inclou: Replanteig. Col·locació i fixació de la passarel·la. Col·locació dels accessoris.
Criteri d'amidament de projecte: Nombre d'unitats previstes, segons documentació gràfica de Projecte.
Criteri de mesura d'obra: Es mesurarà el nombre d'unitats realment executades segons especificacions de Projecte.

| Codi | Ut | Descripció | Rendiment | Preu | Import |
|---|---|---|---|---|---|
| mt38cbu800a | U | Mòdul de comunicació amb port RS232, per a calderes amb quadre de regulació. (material) | 1.000 | 468.00 | 468.00 |
| mt38cbu802a | U | Cable de connexió de 5 m de longitud. (material) | 1.000 | 29.25 | 29.25 |
| mt38cbu804a | U | Convertidor de port USB a port RS232. (material) | 1.000 | 29.25 | 29.25 |
| mo005 | h | Oficial 1ª instal·lador de climatització. (mà d'obra) | 0.131 | 29.34 | 3.84 |
| mo104 | h | Ajudant instal·lador de climatització. (mà d'obra) | 0.131 | 25.25 | 3.31 |
| % | % | Costos directes complementaris | 2 % | 533.65 | 10.67 |
|  |  | Costos directes |  |  | 544.32 |
