# Peça especial amb juntes de EPDM per a conducte de ventilació de secció circular

- Propietat de l'arxiu: CYPE INGENIEROS, S.A.
- Format: FIEBDC-3/2002
- Divisa: EUR
- Costos indirectes: 3.00 %
- IVA: 21.00 %

## I Instal·lacions

### IV Ventilació

#### IVG Ventilació mecànica per garatges

**IVG027** U Peça especial amb juntes de EPDM per a conducte de ventilació de secció circular.
Colze 30° amb junts d'EPDM de doble llavi, per a conducte circular d'acer galvanitzat, de 125 mm de diàmetre, en la xarxa de conductes de ventilació.
Inclou: Col·locació i fixació de les peces especials prefabricades a la xarxa de conductes.
Criteri d'amidament de projecte: Nombre d'unitats previstes, segons documentació gràfica de Projecte.
Criteri de mesura d'obra: Es mesurarà el nombre d'unitats realment executades segons especificacions de Projecte.

| Codi | Ut | Descripció | Rendiment | Preu | Import |
|---|---|---|---|---|---|
| mt42cos218abb | U | Colze 30° amb junts d'EPDM de doble llavi, per a conducte circular d'acer galvanitzat, de 125 mm de diàmetre, estanquitat a l'aire classe D, segons UNE-EN 12237. (material) | 1.000 | 15.80 | 15.80 |
| mo013 | h | Oficial 1ª muntador de conductes de xapa metàl·lica. (mà d'obra) | 0.065 | 29.34 | 1.91 |
| mo084 | h | Ajudant muntador de conductes de xapa metàl·lica. (mà d'obra) | 0.065 | 25.28 | 1.64 |
| % | % | Costos directes complementaris | 2 % | 19.35 | 0.39 |
|  |  | Costos directes |  |  | 19.74 |
