# Barret de xapa galvanitzada, model STS 160 "ALDER", per a conducte de sortida de 160 mm de diàmetre exterior en coberta inclinada amb cobertura de teula

- Propietat de l'arxiu: CYPE INGENIEROS, S.A.
- Format: FIEBDC-3/2002
- Divisa: EUR
- Costos indirectes: 3.00 %
- IVA: 21.00 %

## I Instal·lacions

### IV Ventilació

#### IVK Ventilació addicional especifica en cuina per a habitatges

**IVK040** Ut Barret de xapa galvanitzada, model STS 160 "ALDER", per a conducte de sortida de 160 mm de diàmetre exterior en coberta inclinada amb cobertura de teula.
Subministrament i muntatge en l'extrem exterior del conducte d'extracció (boca d'expulsió de barret de xapa galvanitzada, model STS 160 "ALDER", per a conducte de sortida de 160 mm de diàmetre exterior en coberta inclinada amb cobertura de teula, acabat llis, color marró RAL 8012, amb cos giratori contra la pluja, malla de protecció contra l'entrada de fulles i ocells, valona de plom i coll de connexió a conducte, per a ventilació de cuines. Fins i tot p/p d'elements d'ancoratge i subjecció. Totalment muntat.
Inclou: Replanteig. Fixació i col·locació mitjançant elements d'ancoratge.
Criteri d'amidament de projecte: Nombre d'unitats previstes, segons documentació gràfica de Projecte.
Criteri de mesura d'obra: Es mesurarà el nombre d'unitats realment executades segons especificacions de Projecte.

| Codi | Ut | Descripció | Rendiment | Preu | Import |
|---|---|---|---|---|---|
| mt20cvc140ab | Ut | Barret de xapa galvanitzada, model STS 160 "ALDER", per a conducte de sortida de 160 mm de diàmetre exterior en coberta inclinada amb cobertura de teula, acabat llis, color marró RAL 8012, amb cos giratori contra la pluja, malla de protecció contra l'entrada de fulles i ocells, valona de plom i coll de connexió a conducte. (material) | 1.000 | 86.43 | 86.43 |
| mo010 | h | Oficial 1ª muntador. (mà d'obra) | 0.204 | 24.08 | 4.91 |
| mo078 | h | Ajudant muntador. (mà d'obra) | 0.102 | 20.68 | 2.11 |
| % | % | Costos directes complementaris | 2 % | 93.45 | 1.87 |
|  |  | Costos directes |  |  | 95.32 |
