# Aïllament acústic sobre fals sostre format per placa d'aglomerat de suro expandit, de 25 mm d'espessor, color negre

- Propietat de l'arxiu: CYPE INGENIEROS, S.A.
- Format: FIEBDC-3/2002
- Divisa: EUR
- Costos indirectes: 3.00 %
- IVA: 21.00 %

## N Aïllaments e impermeabilitzacions

### NA Aïllaments tèrmics

#### NAT Falsos sostres

**NAT030** m² Aïllament acústic sobre fals sostre format per placa d'aglomerat de suro expandit, de 25 mm d'espessor, color negre.
Subministrament i col·locació d'aïllament acústic sobre fals sostre de plaques, format per placa d'aglomerat de suro expandit, de 25 mm d'espessor, color negre, resistència tèrmica 0,65 m²K/W, conductivitat tèrmica 0,036 W/(mK). Fins i tot p/p de talls de l'aïllant.
Inclou: Tall, ajust i col·locació de l'aïllament.
Criteri d'amidament de projecte: Superfície mesurada entre paraments, segons documentació gràfica de Projecte, sense descomptar buits per instal·lacions.
Criteri de mesura d'obra: Es mesurarà la superfície realment executada segons especificacions de Projecte, sense descomptar buits per instal·lacions.

| Codi | Ut | Descripció | Rendiment | Preu | Import |
|---|---|---|---|---|---|
| mt16acg010aa | m² | Placa d'aglomerat de suro expandit, de 25 mm d'espessor, color negre, segons UNE-EN 13170, resistència tèrmica 0,65 m²K/W, conductivitat tèrmica 0,036 W/(mK), Euroclasse E de reacció al foc, d'aplicació com aïllant tèrmic i acústic. (material) | 1.050 | 7.67 | 8.05 |
| mo054 | h | Oficial 1ª muntador d'aïllaments. (mà d'obra) | 0.090 | 24.08 | 2.17 |
| mo101 | h | Ajudant muntador d'aïllaments. (mà d'obra) | 0.090 | 20.68 | 1.86 |
| % | % | Costos directes complementaris | 2 % | 12.08 | 0.24 |
|  |  | Costos directes |  |  | 12.32 |
