# Aïllament tèrmic per l'exterior de façanes

- Propietat de l'arxiu: CYPE INGENIEROS, S.A.
- Format: FIEBDC-3/2002
- Divisa: EUR
- Costos indirectes: 3.00 %
- IVA: 21.00 %

## N Aïllaments e impermeabilitzacions

### NA Aïllaments tèrmics

#### NAV Sistemes Veture d'aïllament exterior de façanas

**NAV010** m² Aïllament tèrmic per l'exterior de façanes, amb el sistema Veture, format per panells aïllants prefabricats compostos de plaquetes ceràmiques de gres, color vermell, unides a un panell rígid de poliestirè extrudit, de 30 mm d'espessor; fixats els panells prefabricats al parament suport amb tacs de poliamida, cargols d'acer zincat i dispositius auxiliars de fixació; segellat de junts entre panells prefabricats amb adhesiu de cautxú de silicona; col·locació de plaquetes individuals d'unió entre panells prefabricats amb adhesiu de ciment millorat, C2 TE S2 i rejuntada final de les plaquetes amb morter, tipus CG2.
Subministrament i col·locació d'aïllament tèrmic per l'exterior de façanes, amb el sistema Veture, format per panells aïllants prefabricats de 1240x600x48 mm, compostos de plaquetes ceràmiques de gres, segons UNE-EN ISO 10545-11, color vermell, unides a un panell rígid de poliestirè extrudit, segons UNE-EN 13164, de 30 mm d'espessor, resistència a compressió >= 300 kPa, resistència tèrmica 0,9 m²K/W, conductivitat tèrmica 0,034 W/(mK), Euroclasse E de reacció al foc, fixats els panells prefabricats al parament suport amb tacs de poliamida, cargols d'acer zincat i dispositius auxiliars de fixació; segellat de junts entre panells prefabricats amb adhesiu de cautxú de silicona; col·locació de plaquetes individuals d'unió entre panells prefabricats amb adhesiu de ciment millorat, C2 TE S2, altament deformable, d'enduriment normal, amb lliscament reduït i temps obert ampliat, i rejuntada final de les plaquetes amb morter, tipus CG2. Inclús p/p peces especials i neteja final de la façana amb remolinador humitejat amb aigua. Totalment acabat.
Inclou: Preparació de la superfície suport. Tall i preparació dels panells prefabricats. Col·locació i fixació dels panells prefabricats sobre el parament. Segellat dels junts entre panells prefabricats. Col·locació de les plaquetes d'ajust i de les peces especials. Rejuntat de les plaquetes. Neteja final de la façana.
Criteri d'amidament de projecte: Superfície mesurada segons documentació gràfica de Projecte, deduint els buits de superfície major de 1 m², afegint a canvi la superfície de la part interior del buit, corresponent al desenvolupament de brancals i llindes. No s'ha incrementat l'amidament per trencaments i retallades, ja que en la descomposició s'ha considerat un 5% més de peces.
Criteri de mesura d'obra: Es mesurarà la superfície realment executada segons especificacions de Projecte, deduint els buits de superfície major de 1 m², afegint a canvi la superfície de la part interior del buit, corresponent al desenvolupament de brancals i llindes.

| Codi | Ut | Descripció | Rendiment | Preu | Import |
|---|---|---|---|---|---|
| mt12ppg010a | U | Plafó prefabricat de 1240x600x48 mm, compost de plaquetes ceràmiques de gres, segons UNE-EN ISO 10545-11, color vermell, unides a un panell rígid de poliestirè extrudit, segons UNE-EN 13164, de 30 mm d'espessor, resistència a compressió >= 300 kPa, resistència tèrmica 0,9 m²K/W, conductivitat tèrmica 0,034 W/(mK), Euroclasse E de reacció al foc, inclús dispositius auxiliars de fixació i plaquetes individuals. (material) | 1.420 | 49.30 | 70.01 |
| mt12ppg100a | U | Tac de poliamida i cargol d'acer zincat, de 8 mm de diàmetre i 100 mm de longitud. (material) | 7.000 | 0.29 | 2.03 |
| mt12ppg110 | U | Cartutx de 310 cm³ d' adhesiu de cautxú de silicona. (material) | 0.500 | 6.92 | 3.46 |
| mt09mcr211 | kg | Adhesiu de ciment millorat, C2 TE S2, segons UNE-EN 12004, altament deformable, d'enduriment normal, amb lliscament reduït i temps obert ampliat, compost de ciment d'alta resistència, àrids seleccionats, additius especials i resines sintètiques. (material) | 0.750 | 1.84 | 1.38 |
| mt09mcr100a | kg | Morter, tipus CG2, segons UNE-EN 13888, per junts de 5 a 30 mm, compost per ciments d'alta resistència, àrids seleccionats, pigments i additius específics. (material) | 8.500 | 1.09 | 9.27 |
| op00ato010 |  | Tornavís. | 1.000 | 0.00 | 0.00 |
| mo052 | h | Oficial 1ª muntador de sistemes de façanes prefabricades. (mà d'obra) | 0.645 | 24.08 | 15.53 |
| mo099 | h | Ajudant muntador de sistemes de façanes prefabricades. (mà d'obra) | 0.645 | 20.68 | 13.34 |
| % | % | Costos directes complementaris | 2 % | 115.02 | 2.30 |
|  |  | Costos directes |  |  | 117.32 |
