# Impermeabilització de coberta inclinada

- Propietat de l'arxiu: CYPE INGENIEROS, S.A.
- Format: FIEBDC-3/2002
- Divisa: EUR
- Costos indirectes: 3.00 %
- IVA: 21.00 %

## N Aïllaments e impermeabilitzacions

### NI Impermeabilitzacions

#### NIG Cubertes, galeries i balcons

**NIG200** m² Impermeabilització de coberta inclinada, realitzada mitjançant el sistema "REVETÓN", format per una mà d'emprimació de resines sintètiques, "REVETÓN", incolora, dues mans de revestiment continu elàstic impermeabilitzant a base de polímers acrílics a emulsió aquosa, Revetón Antigoteras "REVETÓN", color blanc, (1,5 l/m²), preparat per a rebre la capa de protecció. Inclús geotèxtil no teixit de fibres de polièster, Texnón 90 "REVETÓN", de 90 g/m² de massa superficial, per a la resolució de punts singulars.
Impermeabilització de coberta inclinada, realitzada mitjançant el sistema "REVETÓN", format per una mà d'emprimació de resines sintètiques, "REVETÓN", incolora, dues mans de revestiment continu elàstic impermeabilitzant a base de polímers acrílics a emulsió aquosa, Revetón Antigoteras "REVETÓN", color blanc, (1,5 l/m²), preparat per a rebre la capa de protecció. Inclús geotèxtil no teixit de fibres de polièster, Texnón 90 "REVETÓN", de 90 g/m² de massa superficial, per a la resolució de punts singulars.
Inclou: Aplicació de l'emprimació. Resolució dels punts singulars. Aplicació de l'impermeabilitzant.
Criteri d'amidament de projecte: Superfície mesurada en veritable magnitud, segons documentació gràfica de Projecte.
Criteri de mesura d'obra: Es mesurarà, en veritable magnitud, la superfície realment executada segons especificacions de Projecte.
Criteri de valoració econòmica: El preu no inclou la capa de protecció.

| Codi | Ut | Descripció | Rendiment | Preu | Import |
|---|---|---|---|---|---|
| mt15rer010b | l | Emprimació de resines sintètiques, "REVETÓN", incolora. (material) | 0.200 | 13.45 | 2.69 |
| mt15rer500b | m² | Geotèxtil no teixit de fibres de polièster, Texnón 90 "REVETÓN", de 90 g/m² de massa superficial. (material) | 0.100 | 11.98 | 1.20 |
| mt15rer105a | l | Revestiment continu elàstic impermeabilitzant a base de polímers acrílics a emulsió aquosa, Revetón Antigoteras "REVETÓN", color blanc. (material) | 1.500 | 7.17 | 10.76 |
| mo032 | h | Oficial 1ª aplicador de productes impermeabilitzants. (mà d'obra) | 0.224 | 23.78 | 5.33 |
| mo070 | h | Ajudant aplicador de productes impermeabilitzants. (mà d'obra) | 0.224 | 21.14 | 4.74 |
| % | % | Costos directes complementaris | 2 % | 24.72 | 0.49 |
|  |  | Costos directes |  |  | 25.21 |
