# Reparació d'impermeabilització de balcons i terrasses amb filtracions

- Propietat de l'arxiu: CYPE INGENIEROS, S.A.
- Format: FIEBDC-3/2002
- Divisa: EUR
- Costos indirectes: 3.00 %
- IVA: 21.00 %

## N Aïllaments e impermeabilitzacions

### NI Impermeabilitzacions

#### NIG Cubertes, galeries i balcons

**NIG211** m² Reparació d'impermeabilització de balcons i terrasses amb filtracions, sobre superfície suport ceràmica vitrificada, realitzada mitjançant el sistema MasterSeal Balcony 1336 "BASF", format per capa de regularització amb revestiment elàstic impermeabilitzant monocomponent a base de resines de poliuretà alifàtic amb baix contingut en dissolvents, MasterSeal M 251 "BASF", de color vermell RAL 3013, barrejat amb àrid de quars natural, MasterTop F1 "BASF", com càrrega minera (amb una proporció en pes 1:0,5), aplicat amb plana o rasclet de goma; i segellat de la impermeabilització amb revestiment elàstic impermeabilitzant monocomponent a base de resines de poliuretà alifàtic amb baix contingut en dissolvents, MasterSeal M 251 "BASF", de color vermell RAL 3013, aplicat amb corró o pistola.
Reparació d'impermeabilització de balcons i terrasses amb filtracions, sobre superfície suport ceràmica vitrificada, realitzada mitjançant el sistema MasterSeal Balcony 1336 "BASF", format per capa de regularització amb revestiment elàstic impermeabilitzant monocomponent a base de resines de poliuretà alifàtic amb baix contingut en dissolvents, MasterSeal M 251 "BASF", de color vermell RAL 3013, barrejat amb àrid de quars natural, MasterTop F1 "BASF", com càrrega minera (amb una proporció en pes 1:0,5), aplicat amb plana o rasclet de goma; i segellat de la impermeabilització amb revestiment elàstic impermeabilitzant monocomponent a base de resines de poliuretà alifàtic amb baix contingut en dissolvents, MasterSeal M 251 "BASF", de color vermell RAL 3013, aplicat amb corró o pistola.
Inclou: Aplicació de l'emprimació. Resolució dels punts singulars. Aplicació de la capa de regularització. Aplicació de la capa de segellat.
Criteri d'amidament de projecte: Superfície mesurada en projecció horitzontal, segons documentació gràfica de Projecte, des de les cares interiors dels ampits o plastrons perimetrals que la limiten.
Criteri de mesura d'obra: Es mesurarà, en projecció horitzontal, la superfície realment executada segons especificacions de Projecte, des de les cares interiors dels ampits o plastrons perimetrals que la limiten.

| Codi | Ut | Descripció | Rendiment | Preu | Import |
|---|---|---|---|---|---|
| mt15bas120b | kg | Emprimació transparent, MasterSeal P 682 "BASF", a base de silà monocomponent i dissolvents, amb resistència als raigs UV, per aplicar sobre superfície suport de ceràmica vitrificada. (material) | 0.050 | 37.45 | 1.87 |
| mt15bas110b | kg | Revestiment elàstic impermeabilitzant monocomponent a base de resines de poliuretà alifàtic amb baix contingut en dissolvents, MasterSeal M 251 "BASF", de color vermell RAL 3013, per a impermeabilització de cobertes, balcons i galeries, amb resistència a la intempèrie, al trànsit per als vianants, a aigües agressives (aigua de mar i aigües fecals), a diversos àcids diluïts, àlcalis, olis minerals i fuels. (material) | 0.900 | 24.50 | 22.05 |
| mt15bas130a | kg | Àrid de quars natural, MasterTop F1 "BASF", de granulometria compresa entre 0,18 i 0,3 mm, per utilitzar com a càrrega mineral en combinació amb resines epoxi o poliuretà. (material) | 0.250 | 0.70 | 0.18 |
| mo032 | h | Oficial 1ª aplicador de productes impermeabilitzants. (mà d'obra) | 0.158 | 23.78 | 3.76 |
| mo070 | h | Ajudant aplicador de productes impermeabilitzants. (mà d'obra) | 0.158 | 21.14 | 3.34 |
| % | % | Costos directes complementaris | 2 % | 31.20 | 0.62 |
|  |  | Costos directes |  |  | 31.82 |
