# Reparació d'impermeabilització de cobertes

- Propietat de l'arxiu: CYPE INGENIEROS, S.A.
- Format: FIEBDC-3/2002
- Divisa: EUR
- Costos indirectes: 3.00 %
- IVA: 21.00 %

## N Aïllaments e impermeabilitzacions

### NI Impermeabilitzacions

#### NIG Cubertes, galeries i balcons

**NIG223** m² Reparació d'impermeabilització de cobertes, sobre superfície suport bituminosa (làmina impermeabilitzant sense protecció), realitzada mitjançant el sistema vist MasterSeal Roof 2160 "BASF", de 2 a 2,5 mm de gruix total, format per aplicació d'emprimació transparent, MasterSeal P 698 "BASF", a base de resina de poliuretà monocomponent i dissolvents, amb rasclet de goma i corró de pèl curt, membrana d'impermeabilitzant líquid, MasterSeal M 860 "BASF", de color gris, de dos components a base de resina de poliurea sense dissolvents i pigments, aplicada i estesa amb plana dentada; i capa d'acabat amb segellant color a escollir, MasterSeal TC 259 "BASF", compost per poliuretà alifàtic monocomponent i dissolvents, amb resistència als raigs UV, aplicada mitjançant brotxa, corró o pistola.
Reparació d'impermeabilització de cobertes, sobre superfície suport bituminosa (làmina impermeabilitzant sense protecció), realitzada mitjançant el sistema vist MasterSeal Roof 2160 "BASF", de 2 a 2,5 mm de gruix total, format per aplicació d'emprimació transparent, MasterSeal P 698 "BASF", a base de resina de poliuretà monocomponent i dissolvents, amb rasclet de goma i corró de pèl curt, membrana d'impermeabilitzant líquid, MasterSeal M 860 "BASF", de color gris, de dos components a base de resina de poliurea sense dissolvents i pigments, aplicada i estesa amb plana dentada; i capa d'acabat amb segellant color a escollir, MasterSeal TC 259 "BASF", compost per poliuretà alifàtic monocomponent i dissolvents, amb resistència als raigs UV, aplicada mitjançant brotxa, corró o pistola.
Inclou: Aplicació de l'emprimació. Formació de la membrana. Resolució dels punts singulars. Aplicació de la capa de segellat.
Criteri d'amidament de projecte: Superfície mesurada en projecció horitzontal, segons documentació gràfica de Projecte, des de les cares interiors dels ampits o plastrons perimetrals que la limiten.
Criteri de mesura d'obra: Es mesurarà, en projecció horitzontal, la superfície realment executada segons especificacions de Projecte, des de les cares interiors dels ampits o plastrons perimetrals que la limiten.

| Codi | Ut | Descripció | Rendiment | Preu | Import |
|---|---|---|---|---|---|
| mt15bas120e | kg | Emprimació transparent, MasterSeal P 698 "BASF", a base de resina de poliuretà monocomponent i dissolvents, per aplicar sobre superfície suport bituminosa (làmines impermeabilitzants asfàltiques). (material) | 0.100 | 13.48 | 1.35 |
| mt15bas165a | kg | Impermeabilitzant líquid, MasterSeal M 860 "BASF", de color gris, de dos components a base de resina de poliurea sense dissolvents i pigments, permeable al vapor d'aigua, amb duresa Shore A aproximada de 75, segons UNE-EN ISO 868 i elongació a ruptura >= 700%, segons UNE-EN ISO 8339, per a aplicar amb plana dentada, per conformar una membrana impermeable en cobertes planes o inclinades. (material) | 1.500 | 11.94 | 17.91 |
| mt15bas150d | kg | Segellant color a escollir, MasterSeal TC 259 "BASF", compost per poliuretà alifàtic monocomponent i dissolvents, amb resistència als raigs UV, d'aplicació com a capa d'acabat elàstica per a protecció enfront de la intempèrie, en el sistema MasterSeal Roof d'impermeabilització vista de cobertes. (material) | 0.200 | 14.18 | 2.84 |
| mo032 | h | Oficial 1ª aplicador de productes impermeabilitzants. (mà d'obra) | 0.515 | 23.78 | 12.25 |
| mo070 | h | Ajudant aplicador de productes impermeabilitzants. (mà d'obra) | 0.515 | 21.14 | 10.89 |
| % | % | Costos directes complementaris | 2 % | 45.24 | 0.90 |
|  |  | Costos directes |  |  | 46.14 |
