# Extradossat directe sobre partició interior

- Propietat de l'arxiu: CYPE INGENIEROS, S.A.
- Format: FIEBDC-3/2002
- Divisa: EUR
- Costos indirectes: 3.00 %
- IVA: 21.00 %

## P Particions

### PT Envans

#### PTW Sistemes d'extradossats de plaques

**PTW060** m² Extradossat directe sobre partició interior, sistema Placo Prima "PLACO", realitzat amb una placa transformada de guix laminat B / UNE-EN 520 - 1200 / 2500 / 29,5 / vora afinada, Placomur PMS 10+20 "PLACO", amb un panell de poliestirè expandit adherit en el seu dors, rebuda amb pasta de material d'unió sobre el parament vertical, amb un gruix total de 49,5 mm.
Subministrament i muntatge d'extradossat directe sobre partició interior, sistema Placo Prima "PLACO", de 49,5 mm de gruix total, compost per una placa transformada de guix laminat B / UNE-EN 520 - 1200 / 2500 / 29,5 / vora afinada, Placomur PMS 10+20 "PLACO", formada per una ànima de guix d'origen natural embotida i íntimament lligada a dues làmines de cartró fort, amb un panell de poliestirè expandit adherit al seu dors, rebuda directament sobre el parament amb pasta de material d'unió MAP "PLACO". Inclús p/p de replanteig de la línia de parament acabat, de les zones de pas i dels buits; col·locació successiva, per a cada placa, de les paletades de pasta d'unió en el parament suport; tall de les plaques, col·locació de tascons a la zona inferior i col·locació individual de les plaques mitjançant pressió sobre les paletades; formació de juntes de dilatació; tractament de les zones de pas i buits; execució d'angles; tractament de junts mitjançant pasta i cinta de junts; rebut de les caixes per a allotjament de mecanismes elèctrics i de pas d'instal·lacions, previ replanteig de la seva ubicació en les plaques i perforació de les mateixes, i neteja final. Totalment acabat i llest per emprimar, pintar o revestir.
Inclou: Replanteig i traçat en el forjat inferior i en el superior de la línia de parament acabat. Col·locació successiva en el parament de les paletades de pasta d'unió corresponents a cadascuna de les plaques. Col·locació successiva i independent de cadascuna de les plaques mitjançant reglejat. Replanteig de les caixes per a allotjament de mecanismes elèctrics i de pas d'instal·lacions, i posterior perforació de les plaques. Tractament dels junts entre plaques. Rebut de les caixes per a allotjament de mecanismes elèctrics i de pas d'instal·lacions.
Criteri d'amidament de projecte: Superfície mesurada segons documentació gràfica de Projecte, sense duplicar cantonades ni encontres, seguint els criteris d'amidament exposats en la norma UNE 92305: per a buits de superfície major o igual a 5 m² i inferior o igual a 8 m², es deduirà la meitat del buit i per a buits de superfície major a 8 m², es deduirà tot el buit.
Criteri de mesura d'obra: Es mesurarà la superfície realment executada segons especificacions de Projecte, sense duplicar cantonades ni encontres, seguint els criteris d'amidament exposats en la norma UNE 92305: per a buits de superfície major o igual a 5 m² i inferior o igual a 8 m², es deduirà la meitat del buit i per a buits de superfície major a 8 m², es deduirà tot el buit.

| Codi | Ut | Descripció | Rendiment | Preu | Import |
|---|---|---|---|---|---|
| mt12plm050a | kg | Pasta d'agafament MAP "PLACO", segons UNE-EN 14496. (material) | 4.800 | 0.62 | 2.98 |
| mt12plk020a | m² | Placa transformada de guix laminat B / UNE-EN 520 - 1200 / 2500 / 29,5 / vora afinada, Placomur PMS 10+20 "PLACO", formada per una ànima de guix d'origen natural embotida i íntimament lligada a dues làmines de cartró fort, amb un panell de poliestirè expandit adherit al seu dors. (material) | 1.050 | 10.34 | 10.86 |
| mt12plj010a | m | Cinta microperforada, "PLACO", per a acabat de junts de plaques de guix laminat. (material) | 1.400 | 0.05 | 0.07 |
| mt12plm010a | kg | Pasta d'assecatge en pols, SN "PLACO", per al tractament dels junts de les plaques de guix laminat. (material) | 0.330 | 1.12 | 0.37 |
| op00fre010 |  | Fresadora. | 1.000 | 0.00 | 0.00 |
| op00sie010 |  | Serra de calar. | 1.000 | 0.00 | 0.00 |
| mo052 | h | Oficial 1ª muntador de prefabricats interiors. (mà d'obra) | 0.426 | 24.08 | 10.26 |
| mo098 | h | Ajudant muntador de prefabricats interiors. (mà d'obra) | 0.152 | 20.68 | 3.14 |
| % | % | Costos directes complementaris | 2 % | 27.68 | 0.55 |
|  |  | Costos directes |  |  | 28.23 |
