# Cobertura de plaques de policarbonat cel·lular "ACH"

- Propietat de l'arxiu: CYPE INGENIEROS, S.A.
- Format: FIEBDC-3/2002
- Divisa: EUR
- Costos indirectes: 3.00 %
- IVA: 21.00 %

## Q Cobertes

### QU Components de cobertes inclinades i corbes

#### QUP De plaques de policarbonat

**QUP025** m² Cobertura de plaques de policarbonat cel·lular "ACH".
Cobertura de plaques translúcides planes de policarbonat cel·lular, ACH 10/600 "ACH", de 12 mm d'espessor, col·locades a pressió, a coberta inclinada, amb una pendent major del 5%. Inclús accessoris de fixació de les plaques.
Criteri de valoració econòmica: El preu no inclou la superfície suport ni la resolució de punts singulars.
Inclou: Replanteig de les plaques per faldó. Col·locació de les peces per a recolzament de les plaques. Tall, preparació i col·locació a pressió de les plaques.
Criteri d'amidament de projecte: Superfície mesurada en veritable magnitud, segons documentació gràfica de Projecte.
Criteri de mesura d'obra: Es mesurarà, en veritable magnitud, la superfície realment executada segons especificacions de Projecte.

| Codi | Ut | Descripció | Rendiment | Preu | Import |
|---|---|---|---|---|---|
| mt13lpa010b | m² | Placa translúcida plana de policarbonat cel·lular, ACH 10/600 "ACH", de 12 mm d'espessor i 600 mm d'amplada, conductivitat tèrmica 2,2 W/(mK), Euroclasse B-s1, d0 de reacció al foc, segons UNE-EN 13501-1, proporcionant un aïllament acústic de 19 dB i amb tractament als rajos UV en la seva cara exterior. (material) | 1.000 | 39.40 | 39.40 |
| mt13lpa110d | U | Kit d'accessoris de fixació "ACH", per a plaques de policarbonat cel·lular, en cobertes inclinades. (material) | 0.200 | 30.00 | 6.00 |
| op00ciz010 |  | Cisalla. | 1.000 | 0.00 | 0.00 |
| op00roe010 |  | Rosegadora. | 1.000 | 0.00 | 0.00 |
| mo051 | h | Oficial 1ª muntador de tancaments industrials. (mà d'obra) | 0.144 | 29.34 | 4.22 |
| mo098 | h | Ajudant muntador de tancaments industrials. (mà d'obra) | 0.144 | 25.28 | 3.64 |
| % | % | Costos directes complementaris | 2 % | 53.26 | 1.07 |
|  |  | Costos directes |  |  | 54.33 |
