# Xapat amb plaques de pedra natural subjectes mitjançant ancoratges mecànics

- Propietat de l'arxiu: CYPE INGENIEROS, S.A.
- Format: FIEBDC-3/2002
- Divisa: EUR
- Costos indirectes: 3.00 %
- IVA: 21.00 %

## R Revestiments i extradossats

### RA De peces rígides en paraments verticals

#### RAP De pedra natural

**RAP008** m² Xapat amb plaques de pedra natural subjectes mitjançant ancoratges mecànics.
Xapat amb plaques mecanitzades de granit Gris Quintana, acabat polit, de 60x40x3 cm, subjectes amb quatre pivots ocults d'acer inoxidable per peces, d'al menys 5 mm de diàmetre i 30 mm de longitud, col·locats horitzontal i verticalment, compartint cada ancoratge els pivots de dues peces adjacents, prèvia subjecció dels ancoratges amb morter hidràulic per assegurar la seva resistència al penjar la pedra en ells. Inclús caixes en mur, talls, biaix de cartabó, juntes i peces especials.
Inclou: Neteja i humectació del parament a revestir. Col·locació i aplomat de mires de referència. Estesa de fils entre mires. Subjecció prèvia dels ancoratges en el parament suport. Preparació de la pedra natural. Col·locació de les plaques sobre els ancoratges. Comprovació de l'aplomat, nivell i alineació de la filada de plaques. Col·locació entre placa i placa dels separadors. Neteja final del parament.
Criteri d'amidament de projecte: Superfície mesurada segons documentació gràfica de Projecte, deduint els buits de superfície major de 1 m², afegint a canvi la superfície de la part interior del buit, corresponent al desenvolupament de brancals i llindes. No s'ha incrementat l'amidament per trencaments i retallades, ja que en la descomposició s'ha considerat un 5% més de peces.
Criteri de mesura d'obra: Es mesurarà la superfície realment executada segons especificacions de Projecte, deduint els buits de superfície major de 1 m², afegint a canvi la superfície de la part interior del buit, corresponent al desenvolupament de brancals i llindes.

| Codi | Ut | Descripció | Rendiment | Preu | Import |
|---|---|---|---|---|---|
| mt18bgn010amc | m² | Placa mecanitzada de granit nacional, Gris Quintana, 60x40x3 cm, acabat polit, segons UNE-EN 1469. (material) | 1.050 | 70.73 | 74.27 |
| mt19paj100a | m² | Repercussió per subjecció dels ancoratges en xapat de paraments amb materials petris mitjançant morter hidràulic. (material) | 1.000 | 1.84 | 1.84 |
| mt19paj020a | m² | Repercussió per ancoratge ocult mitjançant pivots ocults (4 per rajola), de 5 mm de diàmetre mínim i 30 mm de longitud mínima d'acer inoxidable, en xapat de paraments amb materials petris. (material) | 1.000 | 13.48 | 13.48 |
| mt18acc040 | U | Separadors de PVC, de 2 mm d'espessor, per a junts horitzontals a paraments de pedra natural. (material) | 12.000 | 0.02 | 0.24 |
| op00sie030 |  | Serra de disc de diamant, per a taula de treball, de tall humit. | 1.000 | 0.00 | 0.00 |
| op00tal010 |  | Trepant. | 1.000 | 0.00 | 0.00 |
| mo022 | h | Oficial 1ª col·locador de pedra natural. (mà d'obra) | 1.705 | 27.50 | 46.89 |
| mo060 | h | Ajudant col·locador de pedra natural. (mà d'obra) | 0.994 | 24.46 | 24.31 |
| % | % | Costos directes complementaris | 2 % | 161.03 | 3.22 |
|  |  | Costos directes |  |  | 164.25 |
