# Tractament d'humitats per capil·laritat en murs deteriorats. Sistema Morcem Cal "GRUPO PUMA". CAPA BASE: morter d'ofici de paleta

- Propietat de l'arxiu: CYPE INGENIEROS, S.A.
- Format: FIEBDC-3/2002
- Divisa: EUR
- Costos indirectes: 3.00 %
- IVA: 21.00 %

## R Revestiments i extradossats

### RL Tractaments superficials de protecció

#### RLT Antihumitat

**RLT030** m² Tractament d'humitats per capil·laritat en murs deteriorats. Sistema Morcem Cal "GRUPO PUMA". CAPA BASE: morter d'ofici de paleta, Morcem Cal Muro "GRUPO PUMA", de 10 mm d'espessor; CAPA DE REGULARITZACIÓ: morter tècnic macroporós deshumectant de calç hidràulica natural Morcem Cal Porógeno "GRUPO PUMA", tipus R CSII, segons UNE-EN 998-1, de 20 mm d'espessor, aplicat en diverses capes; CAPA D'ACABAT: morter de calç, imitació de lliscat tradicional, tipus CR CSI W2, segons UNE-EN 998-1, Morcem Cal Acabado "GRUPO PUMA", color a escollir. Inclús líquid antisalnitre, per a neteja d'eflorescències salines.
Tractament d'humitats per capil·laritat en murs deteriorats. Sistema Morcem Cal "GRUPO PUMA". CAPA BASE: morter d'ofici de paleta, Morcem Cal Muro "GRUPO PUMA", de 10 mm d'espessor; CAPA DE REGULARITZACIÓ: morter tècnic macroporós deshumectant de calç hidràulica natural Morcem Cal Porógeno "GRUPO PUMA", tipus R CSII, segons UNE-EN 998-1, de 20 mm d'espessor, aplicat en diverses capes; CAPA D'ACABAT: morter de calç, imitació de lliscat tradicional, tipus CR CSI W2, segons UNE-EN 998-1, Morcem Cal Acabado "GRUPO PUMA", color a escollir. Inclús líquid antisalnitre, per a neteja d'eflorescències salines.
Inclou: Neteja de la superfície suport. Execució de la capa base. Realització de mestres. Estesa del morter de regularització. Allisat del parament passant una regla sobre les mestres. Execució de la capa d'acabat.
Criteri d'amidament de projecte: Superfície mesurada segons documentació gràfica de Projecte.
Criteri de mesura d'obra: Es mesurarà la superfície realment executada segons especificacions de Projecte.
Criteri de valoració econòmica: El preu no inclou la preparació del suport.

| Codi | Ut | Descripció | Rendiment | Preu | Import |
|---|---|---|---|---|---|
| mt08aaa010a | m³ | Aigua. (material) | 0.012 | 1.50 | 0.02 |
| mt27thr010a | l | Líquid antisalnitre, per a neteja d'eflorescències salines incolor, a base de resines acríliques en dispersió aquosa i additius especials, permeable al vapor d'aigua, antifloridura i antiverdet, per a aplicar amb brotxa o corró. (material) | 0.330 | 13.73 | 4.53 |
| mt09rep005c | kg | Morter d'ofici de paleta, Morcem Cal Muro "GRUPO PUMA", compost per calç hidràulica natural NHL 3,5, putzolanes, àrids seleccionats i altres additius, resistència a compressió 7,5 N/mm²; per a ús en elements situats a l'interior i a l'exterior de l'edifici, subjectes a requisits estructurals, M-7,5 segons UNE-EN 998-2. (material) | 20.000 | 0.47 | 9.40 |
| mt28mrp060a | kg | Morter tècnic macroporós deshumectant de calç hidràulica natural Morcem Cal Porógeno "GRUPO PUMA", tipus R CSII, segons UNE-EN 998-1, color beix clar, tipus NHL 3.5, segons UNE-EN 459-1, per a aplicar en arrebossats i lliscats, d'ús en interiors i exteriors, com capa de regularització, per a reparació de paraments amb humitats o taques salines. (material) | 24.000 | 0.78 | 18.72 |
| mt28esp060c | kg | Morter de calç, imitació de lliscat tradicional, tipus CR CSI W2, segons UNE-EN 998-1, per a ús en interiors o en exteriors, Morcem Cal Acabado "GRUPO PUMA", color a escollir, compost per calç hidràulica natural NHL 3,5, segons UNE-EN 459-1, àrids seleccionats i additius, permeable al vapor d'aigua, subministrat en sacs. (material) | 12.800 | 0.54 | 6.91 |
| mo039 | h | Oficial 1ª revocador. (mà d'obra) | 0.652 | 25.08 | 16.35 |
| mo079 | h | Ajudant revocador. (mà d'obra) | 0.652 | 22.78 | 14.85 |
| % | % | Costos directes complementaris | 2 % | 70.78 | 1.42 |
|  |  | Costos directes |  |  | 72.20 |
