# Extradossat directe realitzat amb placa de guix laminat

- Propietat de l'arxiu: CYPE INGENIEROS, S.A.
- Format: FIEBDC-3/2002
- Divisa: EUR
- Costos indirectes: 3.00 %
- IVA: 21.00 %

## R Revestiments i extradossats

### RR Extradossats

#### RRY De plaques de guix laminat

**RRY080** m² Extradossat directe realitzat amb placa de guix laminat, de 10 mm d'espessor, amb un panell de llana de vidre de 40 mm d'espessor, Calibel "ISOVER", dimensions 1200x2600 mm, resistència tèrmica 1,2 m²K/W, conductivitat tèrmica 0,034 W/(mK).
Extradossat directe, amb nivell de qualitat de l'acabat estàndard (Q2), realitzat amb placa de guix laminat de 10 mm d'espessor, amb un panell de llana de vidre de 40 mm d'espessor, Calibel "ISOVER", dimensions 1200x2600 mm, resistència tèrmica 1,2 m²K/W, conductivitat tèrmica 0,034 W/(mK), calor específic 800 J/kgK, factor de resistència a la difusió del vapor d'aigua 1 i Euroclasse A2-s1, d0 de reacció al foc. Inclús i pasta i cinta per al tractament de junts.
Inclou: Replanteig i traçat en el forjat inferior i en el superior de la línia de parament acabat. Col·locació successiva en el parament de les paletades de pasta d'unió corresponents a cadascuna de les plaques. Tall de les plaques. Col·locació successiva i independent de cadascuna de les plaques mitjançant reglejat. Replanteig de les caixes per a allotjament de mecanismes elèctrics i de pas d'instal·lacions, i posterior perforació de les plaques. Tractament de junts.
Criteri d'amidament de projecte: Superfície mesurada segons documentació gràfica de Projecte, sense duplicar cantonades ni encontres, seguint els criteris d'amidament exposats en la norma UNE 92305.
Criteri de mesura d'obra: Es mesurarà la superfície realment executada segons especificacions de Projecte, sense duplicar cantonades ni encontres, seguint els criteris d'amidament exposats en la norma UNE 92305.
Criteri de valoració econòmica: El preu inclou la resolució de trobades i punts singulars.

| Codi | Ut | Descripció | Rendiment | Preu | Import |
|---|---|---|---|---|---|
| mt12lvi010gbQc | m² | Placa de guix laminat de 10 mm d'espessor, amb un panell de llana de vidre de 40 mm d'espessor, Calibel "ISOVER", dimensions 1200x2600 mm, resistència tèrmica 1,2 m²K/W, conductivitat tèrmica 0,034 W/(mK), calor específic 800 J/kgK, factor de resistència a la difusió del vapor d'aigua 1 i Euroclasse A2-s1, d0 de reacció al foc, segons UNE-EN 13162. (material) | 1.050 | 22.95 | 24.10 |
| mt12psg035a | kg | Pasta de material d'unió, segons UNE-EN 14496. (material) | 3.500 | 0.47 | 1.65 |
| mt12psg030a | kg | Pasta de segellament, segons UNE-EN 13963. (material) | 0.300 | 1.00 | 0.30 |
| mt12psg040a | m | Cinta de segellament, segons UNE-EN 13963. (material) | 1.600 | 0.03 | 0.05 |
| op00fre010 |  | Fresadora. | 1.000 | 0.00 | 0.00 |
| op00sie010 |  | Serra de calar. | 1.000 | 0.00 | 0.00 |
| mo053 | h | Oficial 1ª muntador de prefabricats interiors. (mà d'obra) | 0.392 | 25.32 | 9.93 |
| mo100 | h | Ajudant muntador de prefabricats interiors. (mà d'obra) | 0.140 | 21.75 | 3.05 |
| % | % | Costos directes complementaris | 2 % | 39.08 | 0.78 |
|  |  | Costos directes |  |  | 39.86 |
