# Entornpeu hidràulic

- Propietat de l'arxiu: CYPE INGENIEROS, S.A.
- Format: FIEBDC-3/2002
- Divisa: EUR
- Costos indirectes: 3.00 %
- IVA: 21.00 %

## R Revestiments i extrasdossats

### RS Paviments

#### RSC Ciment/terratzo

**RSC041** m Entornpeu hidràulic, de 20x7 cm, llis, color a escollir, per a interiors, rebut amb adhesiu de ciment normal, C1 gris, amb doble encolat i rejuntat amb morter de juntes de ciment, CG1, per a junta mínima (entre 1 i 2 mm).
Subministrament i col·locació d'entornpeu hidràulic, de 20x7 cm, llis, color a escollir, per a interiors, rebut amb adhesiu de ciment normal, C1 gris, amb doble encolat. Inclús rejuntat amb morter de juntes de ciment, CG1, per a junta mínima (entre 1 i 2 mm), i neteja.
Inclou: Replanteig de les peces. Tall de les peces i formació d'encaixos en cantonades i racons. Col·locació de l'entornpeu. Rejuntat. Neteja de l'entornpeu.
Criteri d'amidament de projecte: Longitud mesurada segons documentació gràfica de Projecte, sense incloure buits de portes. No s'ha incrementat l'amidament per trencaments i retallades, ja que en la descomposició s'ha considerat un 5% més de peces.
Criteri de mesura d'obra: Es mesurarà la longitud realment executada segons especificacions de Projecte.

| Codi | Ut | Descripció | Rendiment | Preu | Import |
|---|---|---|---|---|---|
| mt09mcr021g | kg | Adhesiu de ciment normal, C1 segons UNE-EN 12004, color gris. (material) | 0.015 | 0.35 | 0.01 |
| mt18bhi025a | m | Entornpeu hidràulic, de 20x7 cm, llis, color a escollir. (material) | 1.050 | 17.95 | 18.85 |
| mt09mcr060d | kg | Morter de juntes de ciment, CG1, per a junta mínima entre 1 i 2 mm, segons UNE-EN 13888. (material) | 0.025 | 0.70 | 0.02 |
| op00sie030 |  | Serra de disc de diamant, per a taula de treball, de tall humit. | 1.000 | 0.00 | 0.00 |
| mo023 | h | Oficial 1ª enrajolador. (mà d'obra) | 0.264 | 23.30 | 6.15 |
| % | % | Costos directes complementaris | 2 % | 25.03 | 0.50 |
|  |  | Costos directes |  |  | 25.53 |
