# Estora metàl·lica

- Propietat de l'arxiu: CYPE INGENIEROS, S.A.
- Format: FIEBDC-3/2002
- Divisa: EUR
- Costos indirectes: 3.00 %
- IVA: 21.00 %

## R Revestiments i extradossats

### RS Paviments

#### RSF Catifes i estores

**RSF010** m² Estora metàl·lica.
Estora formada per perfils d'alumini, de 27 mm d'amplada, units entre si mitjançant elements de PVC d'alta resistència, sense separació entre perfils, acabat superficial amb cautxú reciclat de color beige, espessor total 18 mm, ús interior i exterior, instal·lat en encaixos de paviment format per fossa de 18 mm de profunditat (no inclosa en aquest preu). Inclús preparació de la superfície suport.
Inclou: Preparació de la superfície suport. Col·locació de l'estora.
Criteri d'amidament de projecte: Superfície mesurada segons documentació gràfica de Projecte.
Criteri de mesura d'obra: Es mesurarà la superfície realment executada segons especificacions de Projecte.

| Codi | Ut | Descripció | Rendiment | Preu | Import |
|---|---|---|---|---|---|
| mt18fel100dmc | m² | Estora formada per perfils d'alumini, de 27 mm d'amplada, units entre si mitjançant elements de PVC d'alta resistència, sense separació entre perfils, acabat superficial amb cautxú reciclat de color beige, espessor total 18 mm, ús interior i exterior, per a instal·lar en encaixos de paviment format per fossa de 18 mm de profunditat. (material) | 1.000 | 567.45 | 567.45 |
| mo027 | h | Oficial 1ª instal·lador de moquetes i revestiments tèxtils. (mà d'obra) | 0.114 | 27.50 | 3.14 |
| mo065 | h | Ajudant instal·lador de moquetes i revestiments tèxtils. (mà d'obra) | 0.114 | 24.46 | 2.79 |
| % | % | Costos directes complementaris | 2 % | 573.38 | 11.47 |
|  |  | Costos directes |  |  | 584.85 |
