# Eixugamans elèctric, potència calorífica de 1930 W, cabal d'aire de 40 l/s, carcassa d'acer inoxidable AISI 304 amb acabat brillant, polsador amb 35 segons de temporització

- Propietat de l'arxiu: CYPE INGENIEROS, S.A.
- Format: FIEBDC-3/2002
- Divisa: EUR
- Costos indirectes: 3.00 %
- IVA: 21.00 %

## S Senyalització i equipament

### SM Banys

#### SMA Accesoris

**SMA010** Ut Eixugamans elèctric, potència calorífica de 1930 W, cabal d'aire de 40 l/s, carcassa d'acer inoxidable AISI 304 amb acabat brillant, polsador amb 35 segons de temporització.
Subministrament i instal·lació d'eixugamans elèctric, potència calorífica de 1930 W, cabal d'aire de 40 l/s, carcassa d'acer inoxidable AISI 304 amb acabat brillant, polsador amb 35 segons de temporització, interior fabricat en policarbonat gris, de 300x225x160 mm, amb doble aïllament elèctric (classe II). Totalment muntat.
Inclou: Replanteig i traçat en el parament de la situació de l'accessori. Col·locació i fixació dels accessoris de suport.
Criteri d'amidament de projecte: Nombre d'unitats previstes, segons documentació gràfica de Projecte.
Criteri de mesura d'obra: Es mesurarà el nombre d'unitats realment col·locades segons especificacions de Projecte.

| Codi | Ut | Descripció | Rendiment | Preu | Import |
|---|---|---|---|---|---|
| mt31abj015a | Ut | Eixugamans elèctric, potència calorífica de 1930 W, cabal d'aire de 40 l/s, carcassa d'acer inoxidable AISI 304 amb acabat brillant, polsador amb 35 segons de temporització, interior fabricat en policarbonat gris, de 300x225x160 mm, amb doble aïllament elèctric (classe II). (material) | 1.000 | 194.61 | 194.61 |
| op00ato010 |  | Tornavís. | 1.000 | 0.00 | 0.00 |
| op00tal010 |  | Trepant. | 1.000 | 0.00 | 0.00 |
| mo105 | h | Ajudant lampista. (mà d'obra) | 0.368 | 20.65 | 7.60 |
| % | % | Costos directes complementaris | 2 % | 202.21 | 4.04 |
|  |  | Costos directes |  |  | 206.25 |
