# Porta-rotlles de paper higiènic industrial, de ABS blanc i gris clar

- Propietat de l'arxiu: CYPE INGENIEROS, S.A.
- Format: FIEBDC-3/2002
- Divisa: EUR
- Costos indirectes: 3.00 %
- IVA: 21.00 %

## S Senyalització i equipament

### SM Banys

#### SMA Accesoris

**SMA020** Ut Porta-rotlles de paper higiènic industrial, de ABS blanc i gris clar.
Subministrament i instal·lació de porta-rotlles de paper higiènic industrial, de ABS blanc i gris clar, de 312 mm de diàmetre i 120 mm d'ample, per a un rotllo de paper de 260 mm de diàmetre màxim, de 400 m de longitud, per a mandrí de 45 mm, tancament mitjançant pany i clau. Totalment muntat.
Inclou: Replanteig i traçat en el parament de la situació de l'accessori. Col·locació i fixació dels accessoris de suport.
Criteri d'amidament de projecte: Nombre d'unitats previstes, segons documentació gràfica de Projecte.
Criteri de mesura d'obra: Es mesurarà el nombre d'unitats realment col·locades segons especificacions de Projecte.

| Codi | Ut | Descripció | Rendiment | Preu | Import |
|---|---|---|---|---|---|
| mt31abj100bi | Ut | Porta-rotlles de paper higiènic industrial, de ABS blanc i gris clar, de 312 mm de diàmetre i 120 mm d'ample, per a un rotllo de paper de 260 mm de diàmetre màxim, de 400 m de longitud, per a mandrí de 45 mm, tancament mitjançant pany i clau. (material) | 1.000 | 19.79 | 19.79 |
| op00ato010 |  | Tornavís. | 1.000 | 0.00 | 0.00 |
| op00tal010 |  | Trepant. | 1.000 | 0.00 | 0.00 |
| mo105 | h | Ajudant lampista. (mà d'obra) | 0.221 | 20.65 | 4.56 |
| % | % | Costos directes complementaris | 2 % | 24.35 | 0.49 |
|  |  | Costos directes |  |  | 24.84 |
