# Dispensador ambiental electrònic, amb polsador on/off, led indicador de càrrega d'aerosol i led indicador de bateria, de polipropilè gris clar i gris obscur

- Propietat de l'arxiu: CYPE INGENIEROS, S.A.
- Format: FIEBDC-3/2002
- Divisa: EUR
- Costos indirectes: 3.00 %
- IVA: 21.00 %

## S Senyalització i equipament

### SM Banys

#### SMA Accesoris

**SMA025** Ut Dispensador ambiental electrònic, amb polsador on/off, led indicador de càrrega d'aerosol i led indicador de bateria, de polipropilè gris clar i gris obscur.
Subministrament i instal·lació de dispensador ambiental electrònic, amb polsador on/off, led indicador de càrrega d'aerosol i led indicador de bateria, de polipropilè gris clar i gris obscur, de 200x120x80 mm. Totalment muntat.
Inclou: Replanteig i traçat en el parament de la situació de l'accessori. Col·locació i fixació dels accessoris de suport.
Criteri d'amidament de projecte: Nombre d'unitats previstes, segons documentació gràfica de Projecte.
Criteri de mesura d'obra: Es mesurarà el nombre d'unitats realment col·locades segons especificacions de Projecte.

| Codi | Ut | Descripció | Rendiment | Preu | Import |
|---|---|---|---|---|---|
| mt31abj180a | Ut | Dispensador ambiental electrònic, amb polsador on/off, led indicador de càrrega d'aerosol i led indicador de bateria, de polipropilè gris clar i gris obscur, de 200x120x80 mm. (material) | 1.000 | 34.13 | 34.13 |
| op00ato010 |  | Tornavís. | 1.000 | 0.00 | 0.00 |
| op00tal010 |  | Trepant. | 1.000 | 0.00 | 0.00 |
| mo105 | h | Ajudant lampista. (mà d'obra) | 0.221 | 20.65 | 4.56 |
| % | % | Costos directes complementaris | 2 % | 38.69 | 0.77 |
|  |  | Costos directes |  |  | 39.46 |
