# Film radiant elèctric per evitar la condensació en mirall de bany, potència 30 W, dimensions 350x350 mm

- Propietat de l'arxiu: CYPE INGENIEROS, S.A.
- Format: FIEBDC-3/2002
- Divisa: EUR
- Costos indirectes: 3.00 %
- IVA: 21.00 %

## S Senyalització i equipament

### SM Banys

#### SMA Accesoris

**SMA055** Ut Film radiant elèctric per evitar la condensació en mirall de bany, potència 30 W, dimensions 350x350 mm.
Subministrament i instal·lació de film radiant elèctric per evitar la condensació en mirall de bany, potència 30 W, dimensions 350x350 mm, amb superfície autoadhesiva i alimentació monofàsica a 230 V. Totalment muntat, connexionat i provat.
Inclou: Instal·lació en la part posterior del mirall. Connexionat elèctric.
Criteri d'amidament de projecte: Nombre d'unitats previstes, segons documentació gràfica de Projecte.
Criteri de mesura d'obra: Es mesurarà el nombre d'unitats realment executades segons especificacions de Projecte.

| Codi | Ut | Descripció | Rendiment | Preu | Import |
|---|---|---|---|---|---|
| mt31ilo010acm | Ut | Film radiant elèctric per evitar la condensació en mirall de bany, potència 30 W, dimensions 350x350 mm, amb superfície autoadhesiva i alimentació monofàsica a 230 V. (material) | 1.000 | 29.25 | 29.25 |
| mt35aia010b | m | Tub corbable de PVC, corrugat, de color negre, de 20 mm de diàmetre nominal, per a canalització encastada en obra de fàbrica (parets i sostres). Resistència a la compressió 320 N, resistència a l'impacte 1 joule, temperatura de treball -5°C fins 60°C, amb grau de protecció IP 545 segons UNE 20324, no propagador de la flama. Segons UNE-EN 61386-1 i UNE-EN 61386-22. (material) | 1.500 | 0.29 | 0.44 |
| mt35cun020a | m | Cable unipolar ES07Z1-K (AS), no propagador de la flama, amb conductor multifilar de coure classe 5 (-K) de 1,5 mm² de secció, amb aïllament de compost termoplàstic a força de poliolefina lliure de halògens amb baixa emissió de fums i gasos corrosius (Z1), sent la seva tensió assignada de 450/750 V. Segons UNE 211025. (material) | 4.500 | 0.41 | 1.85 |
| mo100 | h | Ajudant electricista. (mà d'obra) | 0.294 | 20.65 | 6.07 |
| % | % | Costos directes complementaris | 2 % | 37.61 | 0.75 |
|  |  | Costos directes |  |  | 38.36 |
