# Lavabo amb pedestal sèrie bàsica, color blanc, de 650x510 mm, equipat amb conjunt d'aixetes monocomandament, sèrie bàsica, acabat cromat, amb airejador i desguàs, acabat blanc

- Propietat de l'arxiu: CYPE INGENIEROS, S.A.
- Format: FIEBDC-3/2002
- Divisa: EUR
- Costos indirectes: 3.00 %
- IVA: 21.00 %

## S Senyalització i equipament

### SM Banys

#### SMS Aparells sanitaris

**SMS005** Ut Lavabo amb pedestal sèrie bàsica, color blanc, de 650x510 mm, equipat amb conjunt d'aixetes monocomandament, sèrie bàsica, acabat cromat, amb airejador i desguàs, acabat blanc.
Subministrament i instal·lació de lavabo de porcellana sanitària amb pedestal sèrie bàsica, color blanc, de 650x510 mm, equipat amb conjunt d'aixetes monocomandament, sèrie bàsica, acabat cromat, amb airejador i desguàs, acabat blanc. Fins i tot aixetes de regulació, enllaços d'alimentació flexibles, connexió a les xarxes d'aigua freda i calenta i a la xarxa d'evacuació existent, fixació de l'aparell i segellat amb silicona. Totalment instal·lat, connexionat, provat i en funcionament.
Inclou: Replanteig i traçat en el parament suport de la situació de l'aparell. Col·locació dels elements de fixació subministrats pel fabricant. Anivellació, aplomat i col·locació de l'aparell. Connexió a la xarxa d'evacuació. Muntatge del conjunt d'aixetes. Connexió a les xarxes d'aigua freda i calenta. Muntatge d'accessoris i complements. Segellat de juntes.
Criteri d'amidament de projecte: Nombre d'unitats previstes, segons documentació gràfica de Projecte.
Criteri de mesura d'obra: Es mesurarà el nombre d'unitats realment col·locades segons especificacions de Projecte.

| Codi | Ut | Descripció | Rendiment | Preu | Import |
|---|---|---|---|---|---|
| mt30lps010aa | Ut | Lavabo de porcellana sanitària, amb peu, sèrie bàsica, color blanc, de 650x510 mm, amb joc de fixació, segons UNE 67001. (material) | 1.000 | 52.96 | 52.96 |
| mt31gmg010a | Ut | Conjunt d'aixetes monocomandament amb cartutx ceràmic per lavabo, sèrie bàsica, acabat cromat, compost d'airejador, desguàs automàtic i enllaços d'alimentació flexibles, segons UNE-EN 200. (material) | 1.000 | 47.70 | 47.70 |
| mt36www005a | Ut | Acoblament a paret colzat amb plafó, de PVC, sèrie B, acabat blanc, per evacuació d'aigües residuals (a baixa i alta temperatura) en l'interior dels edificis, enllaç mixt de 1 1/4"x40 mm de diàmetre, segons UNE-EN 1329-1. (material) | 1.000 | 3.89 | 3.89 |
| mt30lla010 | Ut | Aixeta de regulació de 1/2", per lavabo o bidet, acabat cromat. (material) | 2.000 | 12.70 | 25.40 |
| mt30www010 | Ut | Material auxiliar per a instal·lació d'aparell sanitari. (material) | 1.000 | 1.05 | 1.05 |
| op00tal010 |  | Trepant. | 1.000 | 0.00 | 0.00 |
| op00ato010 |  | Tornavís. | 1.000 | 0.00 | 0.00 |
| mo007 | h | Oficial 1ª lampista. (mà d'obra) | 1.618 | 24.08 | 38.96 |
| % | % | Costos directes complementaris | 2 % | 169.96 | 3.40 |
|  |  | Costos directes |  |  | 173.36 |
