# Registre de banyera, de 210x260 mm

- Propietat de l'arxiu: CYPE INGENIEROS, S.A.
- Format: FIEBDC-3/2002
- Divisa: EUR
- Costos indirectes: 3.00 %
- IVA: 21.00 %

## S Senyalització i equipament

### SM Banys

#### SMS Aparells sanitaris

**SMS020** Ut Registre de banyera, de 210x260 mm.
Subministrament i col·locació de registre de banyera, de 210x260 mm, format per marc i tapa, sobre l'envà de recolzament de la banyera. Inclús material adhesiu per a fixació del marc del registre a l'obertura. Totalment muntat i preparat per a rebre el revestiment corresponent (no inclòs en aquest preu).
Inclou: Replanteig. Fixació del marc. Col·locació del registre.
Criteri d'amidament de projecte: Nombre d'unitats previstes, segons documentació gràfica de Projecte.
Criteri de mesura d'obra: Es mesurarà el nombre d'unitats realment col·locades segons especificacions de Projecte.

| Codi | Ut | Descripció | Rendiment | Preu | Import |
|---|---|---|---|---|---|
| mt30rbj020a | Ut | Registre de banyera, de 210x260 mm, format per marc i tapa. (material) | 1.000 | 24.42 | 24.42 |
| mo019 | h | Oficial 1ª construcció. (mà d'obra) | 0.735 | 23.30 | 17.13 |
| % | % | Costos directes complementaris | 2 % | 41.55 | 0.83 |
|  |  | Costos directes |  |  | 42.38 |
