# Barrera acústica

- Propietat de l'arxiu: CYPE INGENIEROS, S.A.
- Format: FIEBDC-3/2002
- Divisa: EUR
- Costos indirectes: 3.00 %
- IVA: 21.00 %

## U Urbanització interior de la parcel·la

### UT Proteccions i senyalització

#### UTP Barreres acústiques

**UTP010** m² Barrera acústica, realitzada amb panells modulars, model Noi Stop Wood "ROCKWOOL", de 200x90x11,6 cm, amb aïllament a soroll aeri 24 dB, segons UNE-EN 1793-2, formats per nucli de llana de roca revestit per una de les seves cares amb un vel negre, disposat entre dues capes de 15 mm d'espessor de fusta tractada per a l'exterior, fixada a una base de formigó HM-20/P/20/I.
Subministrament i col·locació de barrera acústica, realitzada amb panells modulars, model Noi Stop Wood "ROCKWOOL", de 200x90x11,6 cm, amb aïllament a soroll aeri 24 dB, segons UNE-EN 1793-2, formats per nucli de llana de roca revestit per una de les seves cares amb un vel negre, disposat entre dues capes de 15 mm d'espessor de fusta tractada per a l'exterior, fixada a una base de formigó HM-20/P/20/I. Inclús p/p de replanteig i anivellació de perfils, formigonat de la base de recolzament, execució de junts de neoprè i neteja final. Sense incloure l'excavació.
Inclou: Execució de la base de formigó. Col·locació i anivellació de perfils. Instal·lació dels panells per encaix i lliscament sobre els perfils ja anivellats. Execució de junts de neoprè. Neteja final.
Criteri d'amidament de projecte: Superfície mesurada en projecció vertical, segons documentació gràfica de Projecte.
Criteri de mesura d'obra: Es mesurarà, en projecció vertical, la superfície realment executada segons especificacions de Projecte.

| Codi | Ut | Descripció | Rendiment | Preu | Import |
|---|---|---|---|---|---|
| mt16lrb010gb | m² | Panell modular per a barrera acústica, model Noi Stop Wood "ROCKWOOL", acabat Elba, color verd de 200x90x11,6 cm, amb aïllament a soroll aeri 24 dB, segons UNE-EN 1793-2, format per nucli de llana de roca revestit per una de les seves cares amb un vel negre, disposat entre dues capes de 15 mm d'espessor de fusta tractada per a l'exterior; inclús suports per facilitar el creixement de la vegetació i la integració paisatgística. (material) | 1.050 | 153.33 | 161.00 |
| mt10hmf010Mp | m³ | Formigó HM-20/P/20/I, fabricat en central. (material) | 0.040 | 60.63 | 2.43 |
| op00tal010 |  | Trepant. | 1.000 | 0.00 | 0.00 |
| op00ato010 |  | Tornavís. | 1.000 | 0.00 | 0.00 |
| au00auh040 |  | Vibrador de formigó, elèctric. | 1.000 | 0.00 | 0.00 |
| mo041 | h | Oficial 1ª construcció d'obra civil. (mà d'obra) | 0.615 | 23.30 | 14.33 |
| mo087 | h | Ajudant construcció d'obra civil. (mà d'obra) | 0.615 | 20.68 | 12.72 |
| % | % | Costos directes complementaris | 2 % | 190.48 | 3.81 |
|  |  | Costos directes |  |  | 194.29 |
