# Prova de servei final per comprovar el correcte funcionament de la xarxa interior d'evacuació d'aigües pluvials

- Propietat de l'arxiu: CYPE INGENIEROS, S.A.
- Format: FIEBDC-3/2002
- Divisa: EUR
- Costos indirectes: 3.00 %
- IVA: 21.00 %

## X Control de qualitat i assaigs

### XR Proves de servei

#### XRI Instal·lacions

**XRI120** U Prova de servei final per comprovar el correcte funcionament de la xarxa interior d'evacuació d'aigües pluvials.
Prova de servei final a realitzar per laboratori acreditat a l'àrea tècnica corresponent, per comprovar el correcte funcionament de la xarxa interior d'evacuació d'aigües pluvials encarregada d'evacuar la zona de la coberta que s'ha provat per inundació, retirant els tancaments dels sobreeixidors i utilitzant limitadors de cabal per evitar possibles danys a la xarxa. Fins i tot desplaçament a obra i informe de resultats.
Inclou: Desplaçament a obra. Realització de la prova. Redacció d'informe del resultat de la prova realitzada.
Criteri d'amidament de projecte: Prova a realitzar, segons documentació del Pla de control de qualitat.
Criteri de mesura d'obra: Es mesurarà el nombre de proves realitzades per laboratori acreditat segons especificacions de Projecte.

| Codi | Ut | Descripció | Rendiment | Preu | Import |
|---|---|---|---|---|---|
| mt49prs080b | U | Prova de servei final per comprovar el correcte funcionament de la xarxa interior d'evacuació d'aigües pluvials inclús desplaçament a obra i informe de resultats. (material) | 1.000 | 131.13 | 131.13 |
| % | % | Costos directes complementaris | 2 % | 131.13 | 2.62 |
|  |  | Costos directes |  |  | 133.75 |
