# Prova de servei de tancaments hidràulics

- Propietat de l'arxiu: CYPE INGENIEROS, S.A.
- Format: FIEBDC-3/2002
- Divisa: EUR
- Costos indirectes: 3.00 %
- IVA: 21.00 %

## X Control de qualitat i assaigs

### XR Proves de servei

#### XRI Instal·lacions

**XRI140** U Prova de servei de tancaments hidràulics.
Prova de servei a realitzar per laboratori acreditat a l'àrea tècnica corresponent, per comprovar l'estabilitat i l'estanquitat dels tancaments hidràulics de la xarxa interior d'evacuació d'aigües que concentra l'evacuació en una única conducció horitzontal, mitjançant prova de fum. Fins i tot desplaçament a obra i informe de resultats.
Inclou: Desplaçament a obra. Realització de la prova. Redacció d'informe del resultat de la prova realitzada.
Criteri d'amidament de projecte: Prova a realitzar, segons documentació del Pla de control de qualitat.
Criteri de mesura d'obra: Es mesurarà el nombre de proves realitzades per laboratori acreditat segons especificacions de Projecte.

| Codi | Ut | Descripció | Rendiment | Preu | Import |
|---|---|---|---|---|---|
| mt49prs100 | U | Prova de servei per comprovar l'estabilitat i l'estanquitat d'els tancaments hidràulics de la xarxa interior d'evacuació d'aigües, mitjançant prova de fum, inclús desplaçament a obra i informe de resultats. (material) | 1.000 | 131.10 | 131.10 |
| % | % | Costos directes complementaris | 2 % | 131.10 | 2.62 |
|  |  | Costos directes |  |  | 133.72 |
