# Globus de llum fixa per a senyalització, de color vermell, amb encesa automàtica i interruptor mecànic i crepuscular, amortitzable en 10 usos, alimentat per 2 piles de 6 V 4R25

- Propietat de l'arxiu: CYPE INGENIEROS, S.A.
- Format: FIEBDC-3/2002
- Divisa: EUR
- Costos indirectes: 3.00 %
- Despeses generals: 13.00 %
- Benefici industrial: 6.00 %
- IVA: 16.00 %

## Y Seguretat i salut

### YS Senyalització provisional d'obres

#### YSB Abalisament

**YSB070** Ut Globus de llum fixa per a senyalització, de color vermell, amb encesa automàtica i interruptor mecànic i crepuscular, amortitzable en 10 usos, alimentat per 2 piles de 6 V 4R25.
Inclou: Muntatge i comprovació. Desmuntatge posterior. Transport fins al lloc de magatzematge o retirada a contenidor.

| Codi | Ut | Descripció | Rendiment | Preu | Import |
|---|---|---|---|---|---|
| mt50bal043 | Ut | Globus de llum fixa per a senyalització, de color vermell, amb encesa automàtica, interruptor mecànic i crepuscular i enganxament metàl·lic per a suport. (material) | 0.100 | 10.55 | 1.06 |
| mt50bal041a | Ut | Pila de 6V tipus 4R25 estàndard. (material) | 2.000 | 4.50 | 9.00 |
| mo104 | h | Peó ordinari construcció. (mà d'obra) | 0.161 | 19.25 | 3.10 |
| % | % | Costos directes complementaris | 2 % | 13.16 | 0.26 |
|  |  | Costos directes |  |  | 13.42 |
