# Unitat aire-aigua, bomba de calor, per a producció d'A.C.S

- Propietat de l'arxiu: CYPE INGENIEROS, S.A.
- Format: FIEBDC-3/2002
- Divisa: EUR
- Costos indirectes: 3.00 %
- IVA: 21.00 %

## Z Rehabilitació energètica

### ZC Calefacció, climatització i A.C.S.

#### ZCV Unitats centralitzades de climatització

**ZCV050** U Unitat aire-aigua, bomba de calor, per a producció d'A.C.S..
Rehabilitació energètica d'edifici mitjançant la col·locació, en substitució d'equip existent, de bomba de calor aerotèrmica, aire-aigua, per a producció d'A.C.S., per a gas R-134a, per a instal·lació en interior, amb interfície d'usuari amb pantalla LCD i control digital, potència calorífica nominal de 2 kW, COP = 3,77, acumulador d'A.C.S. d'acer vitrificat de 270 litres, perfil de consum XL, dimensions 1835x700x735 mm, resistència elèctrica de suport de 2 kW, alimentació monofàsica a 230 V, pressió sonora 40 dBA, límits operatius: entrada d'aire entre -10°C i 35°C, sortida d'aigua a 60°C (70°C amb la resistència elèctrica de suport). Totalment muntada, connexionada i engegada per l'empresa instal·ladora per a la comprovació del seu correcte funcionament.
Inclou: Replanteig de la unitat. Col·locació i fixació de la unitat i els seus accessoris. Connexionat amb les xarxes de conducció d'aigua i elèctrica i de recollida de condensats. Posada en marxa.
Criteri d'amidament de projecte: Nombre d'unitats previstes, segons documentació gràfica de Projecte.
Criteri de mesura d'obra: Es mesurarà el nombre d'unitats realment executades segons especificacions de Projecte.

| Codi | Ut | Descripció | Rendiment | Preu | Import |
|---|---|---|---|---|---|
| mt42jun010b | U | Bomba de calor aerotèrmica, aire-aigua, per a producció d'A.C.S., per a gas R-134a, per a instal·lació en interior, amb interfície d'usuari amb pantalla LCD i control digital, potència calorífica nominal de 2 kW, COP = 3,77, acumulador d'A.C.S. d'acer vitrificat de 270 litres, perfil de consum XL, dimensions 1835x700x735 mm, resistència elèctrica de suport de 2 kW, alimentació monofàsica a 230 V, pressió sonora 40 dBA, límits operatius: entrada d'aire entre -10°C i 35°C, sortida d'aigua a 60°C (70°C amb la resistència elèctrica de suport). (material) | 1.000 | 2349.75 | 2349.75 |
| mt37sve010d | U | Vàlvula d'esfera de llautó niquelat per roscar de 1". (material) | 1.000 | 12.15 | 12.15 |
| mt37sve010c | U | Vàlvula d'esfera de llautó niquelat per roscar de 3/4". (material) | 1.000 | 7.30 | 7.30 |
| mo005 | h | Oficial 1ª instal·lador de climatització. (mà d'obra) | 1.044 | 29.34 | 30.63 |
| mo104 | h | Ajudant instal·lador de climatització. (mà d'obra) | 1.044 | 25.25 | 26.36 |
| % | % | Costos directes complementaris | 2 % | 2426.19 | 48.52 |
|  |  | Costos directes |  |  | 2474.71 |
