# Sistema ETICS BAUSATE-I "BAUPANEL SYSTEM" d'aïllament tèrmic per l'exterior de façana existent

- Propietat de l'arxiu: CYPE INGENIEROS, S.A.
- Format: FIEBDC-3/2002
- Divisa: EUR
- Costos indirectes: 3.00 %
- IVA: 21.00 %

## Z Rehabilitació energètica

### ZF Tancaments verticals: addició d'aïllament tèrmic

#### ZFF Sistemes ETICS d'aïllament exterior de façanes

**ZFF100** m² Sistema ETICS BAUSATE-I "BAUPANEL SYSTEM" d'aïllament tèrmic per l'exterior de façana existent.
Rehabilitació energètica de façana, mitjançant aïllament tèrmic per l'exterior, amb el sistema BAUSATE-I "BAUPANEL SYSTEM", amb DIT núm. 558-R, compost per: panell rígid de poliestirè expandit, BPS 60 "BAUPANEL SYSTEM", de color blanc, de forma ondulada, de 60 mm d'espessor, armat en una de les seves cares amb una malla d'acer galvanitzat d'alta resistència, de 2,5 mm de diàmetre i 6,5x13 cm de llum de malla, fixat al suport amb fixacions mecàniques amb tac d'expansió de polipropilè; capa de regularització de 20 mm d'espessor, de formigó HA-25/P/4/XC2, projectat per via humida, acabat reglejat; capa d'acabat de morter acrílic, color blanc, sobre emprimació acrílica. Inclús perfils de cantó de PVC amb malla.
Criteri de valoració econòmica: El preu inclou l'execució de les rematades en els trobaments amb paraments, revestiments o altres elements rebuts en la seva superfície, però no inclou la preparació de la superfície suport.
Inclou: Tall i preparació de l'aïllament. Col·locació de l'aïllament sobre el parament. Resolució dels punts singulars. Aplicació de la capa de regularització. Formació de juntes. Aplicació de la capa d'acabat.
Criteri d'amidament de projecte: Superfície mesurada segons documentació gràfica de Projecte, deduint els buits de superfície major de 1 m², afegint a canvi la superfície de la part interior del buit, corresponent al desenvolupament de brancals i llindes.
Criteri de mesura d'obra: Es mesurarà la superfície realment executada segons especificacions de Projecte, deduint els buits de superfície major de 1 m², afegint a canvi la superfície de la part interior del buit, corresponent al desenvolupament de brancals i llindes.

| Codi | Ut | Descripció | Rendiment | Preu | Import |
|---|---|---|---|---|---|
| mt16pes010c | m² | Panell rígid de poliestirè expandit, BPS 60 "BAUPANEL SYSTEM", de color blanc, de forma ondulada, de 60 mm d'espessor, armat en una de les seves cares amb una malla d'acer galvanitzat d'alta resistència, de 2,5 mm de diàmetre i 6,5x13 cm de llum de malla, segons UNE-EN 13163, resistència tèrmica 1,62 m²K/W, conductivitat tèrmica 0,037 W/(mK), Euroclasse E de reacció al foc segons UNE-EN 13501-1. Inclús connectors d'acer galvanitzat de 3 mm de diàmetre. (material) | 1.000 | 13.35 | 13.35 |
| mt16pep100b | U | Tac d'expansió de polipropilè, de 110 mm de longitud, per fixació de plaques aïllants. (material) | 6.000 | 0.19 | 1.14 |
| mt28mop070b | m | Perfil de cantonada de PVC amb malla, per a reforç de cantells. (material) | 0.300 | 0.50 | 0.15 |
| mt10heb010a | m³ | Formigó HA-25/P/4/XC2, acabat reglejat, amb fibres de reforç de polipropilè de 12 mm de longitud, fabricat en central, per projectar sobre panells aïllants "BAUPANEL SYSTEM". (material) | 0.020 | 80.00 | 1.60 |
| mt28mop320a | kg | Emprimació acrílica, composta per resines acríliques, pigments minerals i additius orgànics i inorgànics, impermeable a l'aigua de pluja i permeable al vapor d'aigua, per a aplicar amb brotxa, corró o pistola. (material) | 0.200 | 3.41 | 0.68 |
| mt28mop310ma | kg | Morter acrílic, color blanc, compost per resines acríliques, pigments minerals i additius orgànics i inorgànics, antifloridura i antiverdet, permeable al vapor d'aigua i amb resistència a l'envelliment, a la contaminació urbana i als rajos UV, per a revestiment de paraments exteriors. (material) | 2.000 | 3.07 | 6.14 |
| mq06gun010 | h | Gunitadora de formigó per via humida 33 kW. (maquinària) | 0.108 | 14.54 | 1.57 |
| mo054 | h | Oficial 1ª muntador d'aïllaments. (mà d'obra) | 0.189 | 28.39 | 5.37 |
| mo101 | h | Ajudant muntador d'aïllaments. (mà d'obra) | 0.189 | 24.46 | 4.62 |
| mo039 | h | Oficial 1ª revocador. (mà d'obra) | 0.948 | 27.50 | 26.07 |
| mo079 | h | Ajudant revocador. (mà d'obra) | 0.948 | 24.46 | 23.19 |
| % | % | Costos directes complementaris | 2 % | 83.88 | 1.68 |
|  |  | Costos directes |  |  | 85.56 |
