# Rehabilitació energètica de façana

- Propietat de l'arxiu: CYPE INGENIEROS, S.A.
- Format: FIEBDC-3/2002
- Divisa: EUR
- Costos indirectes: 3.00 %
- IVA: 21.00 %

## Z Rehabilitació energètica

### ZF Tancaments verticals: addició d'aïllament tèrmic

#### ZFF Sistemes ETICS d'aïllament exterior de façanes

**ZFF121** m² Rehabilitació energètica de façana, mitjançant aïllament tèrmic per l'exterior, amb el sistema Webertherm Ceramic Flexible Aislone "WEBER", compost per: dues capes del mateix espessor de morter de calç, aïllant tèrmic i acústic Webertherm Aislone "WEBER", de color groc, aplicat manualment, de 60 mm de gruix total; capa de regularització de morter polimèric d'altes prestacions reforçat amb fibres, Webertherm Base, "WEBER", color gris, armat amb malla de fibra de vidre antiàlcalis, Webertherm 160 "WEBER", de 3,5x3,8 mm de llum de malla, 160 g/m² de massa superficial i 0,52 mm de gruix; fixació mecànica de la malla de fibra de vidre al suport amb espiga de polipropilè amb clau de plàstic reforçat amb fibra de vidre, Webertherm Espiga H3 "WEBER"; capa d'acabat imitació fàbrica de maó ceràmic cara vista, de morter acrílic Webertene Micro "WEBER", color blanc, gamma Estándar, acabat remolinat fi, sobre motlle autoadhesiu Webertherm Molde Caravista "WEBER", prèvia aplicació d'emprimació reguladora de l'absorció Weber CS Plus "WEBER", color blanc, gamma Estándar. Inclús perfils d'arrencada "WEBER", d'alumini, perfils per a formació de goterons Webertherm CF "WEBER", de PVC amb malla, perfils de cantó "WEBER", d'alumini amb malla.
Rehabilitació energètica de façana, mitjançant aïllament tèrmic per l'exterior, amb el sistema Webertherm Ceramic Flexible Aislone "WEBER", compost per: dues capes del mateix espessor de morter de calç, aïllant tèrmic i acústic Webertherm Aislone "WEBER", de color groc, aplicat manualment, de 60 mm de gruix total; capa de regularització de morter polimèric d'altes prestacions reforçat amb fibres, Webertherm Base, "WEBER", color gris, armat amb malla de fibra de vidre antiàlcalis, Webertherm 160 "WEBER", de 3,5x3,8 mm de llum de malla, 160 g/m² de massa superficial i 0,52 mm de gruix; fixació mecànica de la malla de fibra de vidre al suport amb espiga de polipropilè amb clau de plàstic reforçat amb fibra de vidre, Webertherm Espiga H3 "WEBER"; capa d'acabat imitació fàbrica de maó ceràmic cara vista, de morter acrílic Webertene Micro "WEBER", color blanc, gamma Estándar, acabat remolinat fi, sobre motlle autoadhesiu Webertherm Molde Caravista "WEBER", prèvia aplicació d'emprimació reguladora de l'absorció Weber CS Plus "WEBER", color blanc, gamma Estándar. Inclús perfils d'arrencada "WEBER", d'alumini, perfils per a formació de goterons Webertherm CF "WEBER", de PVC amb malla, perfils de cantó "WEBER", d'alumini amb malla.
Inclou: Col·locació del perfil d'arrencada. Aplicació del morter termoaïllant. Col·locació de la resta de perfils. Resolució dels punts singulars. Aplicació del morter base i col·locació de la malla de fibra de vidre en la capa de regularització. Formació de juntes. Aplicació de la capa d'acabat. Segellat de junts.
Criteri d'amidament de projecte: Superfície mesurada segons documentació gràfica de Projecte, deduint els buits de superfície major de 1 m², afegint a canvi la superfície de la part interior del buit, corresponent al desenvolupament de brancals i llindes.
Criteri de mesura d'obra: Es mesurarà la superfície realment executada segons especificacions de Projecte, deduint els buits de superfície major de 1 m², afegint a canvi la superfície de la part interior del buit, corresponent al desenvolupament de brancals i llindes.
Criteri de valoració econòmica: El preu inclou l'execució de les rematades en els trobaments amb paraments, revestiments o altres elements rebuts en la seva superfície, però no inclou la preparació de la superfície suport.

| Codi | Ut | Descripció | Rendiment | Preu | Import |
|---|---|---|---|---|---|
| mt28maw200e | m | Perfil d'arrencada "WEBER", d'alumini, de 60 mm d'amplada i 0,88 mm de gruix, amb goteró, per anivellació i suport dels panells aïllants dels sistemes d'aïllament tèrmic per l'exterior sobre la línia de sòcol; inclús kit de fixació per a perfil. (material) | 0.170 | 4.51 | 0.77 |
| mt28maw010e | kg | Morter de calç, aïllant tèrmic i acústic Webertherm Aislone "WEBER", de color groc, compost per conglomerants hidràulics, càrregues minerals, alleugerants, fibres de vidre d'alta dispersió i additius especials, impermeable i transpirable, per a aplicar amb llana, CSI W1 T1, segons UNE-EN 998-1. (material) | 9.600 | 2.58 | 24.77 |
| mt16pew040c | U | Espiga de polipropilè amb clau de plàstic reforçat amb fibra de vidre, Webertherm Espiga H3 "WEBER", de 115 mm de longitud, per fixació de panells aïllants. (material) | 1.000 | 0.26 | 0.26 |
| mt28mpc020a | kg | Morter polimèric d'altes prestacions reforçat amb fibres, Webertherm Base, "WEBER", color gris, compost de ciment gris, càrregues minerals, resines hidròfugues redispersables, fibres i additius especials, per a aplicar amb llana, per adherir els panells aïllants i com capa base, tipus GP CSIII W2, segons UNE-EN 998-1. (material) | 7.500 | 0.84 | 6.30 |
| mt28maw050h | m² | Malla de fibra de vidre antiàlcalis, Webertherm 160 "WEBER", de 3,5x3,8 mm de llum de malla, 160 g/m² de massa superficial, 0,52 mm de gruix i de 0,11x50 m, per armar morters. (material) | 1.100 | 1.29 | 1.42 |
| mt28maw250a | m | Perfil de PVC amb malla de fibra de vidre antiàlcalis, Webertherm CF "WEBER", per a formació de goterons. (material) | 0.170 | 3.42 | 0.58 |
| mt28maw220a | m | Perfil de cantonada Webertherm "WEBER", d'alumini, amb malla incorporada de fibra de vidre de 10 i 15 cm d'amplada a cada costat del perfil, per a reforç de cantells. (material) | 0.300 | 1.66 | 0.50 |
| mt28maw240d | m | Perfil de tancament lateral Webertherm "WEBER", d'alumini, de 60 mm d'amplada. (material) | 0.300 | 6.50 | 1.95 |
| mt28pcc060q | kg | Emprimació reguladora de l'absorció Weber CS Plus "WEBER", color blanc, gamma Estándar, composta de càrregues minerals, resines en dispersió aquosa, pigments orgànics, fungicides i additius especials, impermeable a l'aigua de pluja i permeable al vapor d'aigua. (material) | 0.200 | 4.28 | 0.86 |
| mt28maw270a | m² | Motlle autoadhesiu Webertherm Molde Caravista "WEBER", de 103x88 cm i de 1 mm d'espessor, per a realització de capa d'acabat, imitació fàbrica de maó ceràmic cara vista, de 24x5 cm i 1 cm d'amplada de junt. (material) | 1.000 | 9.14 | 9.14 |
| mt28mac020kia | kg | Morter acrílic Webertene Micro "WEBER", color blanc, gamma Estándar, acabat remolinat fi, compost de siloxans, silicats, resines en dispersió aquosa, pigments orgànics, fungicides i additius especials; per a aplicar amb llana. Segons UNE-EN 15824. (material) | 1.500 | 3.17 | 4.76 |
| mo039 | h | Oficial 1ª revocador. (mà d'obra) | 0.760 | 24.50 | 18.62 |
| mo079 | h | Ajudant revocador. (mà d'obra) | 0.760 | 21.75 | 16.53 |
| % | % | Costos directes complementaris | 2 % | 86.46 | 1.73 |
|  |  | Costos directes |  |  | 88.19 |
