# Rehabilitació energètica d'instal·lació de calefacció

- Propietat de l'arxiu: CYPE INGENIEROS, S.A.
- Format: FIEBDC-3/2002
- Divisa: EUR
- Costos indirectes: 3.00 %
- Despeses generals: 13.00 %
- Benefici industrial: 6.00 %
- IVA: 16.00 %

## Z Rehabilitació energètica

### ZT Tecnologies renovables

#### ZTB Calderes de biomasa

**ZTB005** m Rehabilitació energètica d'instal·lació de calefacció, mitjançant el desmuntatge, amb mitjans manuals i mecànics, de la xemeneia existent, de fins a 20 m d'alçada, instal·lada en l'exterior de l'edifici i substitució per xemeneia modular metàl·lica, de doble paret, model GC-25 PLUS "NEGARRA", paret interior d'acer inoxidable AISI 316L de 80 mm de diàmetre i paret exterior d'acer inoxidable AISI 304, amb aïllament entre parets mitjançant manta de fibra ceràmica d'alta densitat de 25 mm d'espessor, instal·lada en el exterior de l'edifici, per a caldera de peu amb cambra de combustió atmosfèrica, de biomassa.
Inclou: Desmuntatge de la xemeneia i dels seus accessoris. Retirada i apilament del material desmuntat. Neteja de les restes de l'obra. Càrrega mecànica del material desmuntat i les restes d'obra sobre camió o contenidor. Replantejament i traçat de la xemeneia. Presentació de tubs i accessoris. Muntatge de la xemeneia. Fixació de la xemeneia al parament. Realització de proves de servei.

| Codi | Ut | Descripció | Rendiment | Preu | Import |
|---|---|---|---|---|---|
| mt20cmn321p | Ut | Material auxiliar per a muntatge i subjecció a l'obra d'els tubs de doble paret, model GC-25 PLUS "NEGARRA", de 80 mm de diàmetre interior. (material) | 1.000 | 5.66 | 5.66 |
| mt20cmn320pc | m | Tub de doble paret, model GC-25 PLUS "NEGARRA", compost per paret interior d'acer inoxidable AISI 316L de 80 mm de diàmetre i paret exterior d'acer inoxidable AISI 304, amb aïllament entre parets mitjançant manta de fibra ceràmica d'alta densitat de 25 mm d'espessor, temperatura de treball de 450°C i puntes de temperatura de fins 1000°C, pressió de traball de fins 5000 Pa, segons UNE-EN 1856-1, amb el preu incrementat el 10% en concepte d'accessoris, peces especials i mòduls finals. (material) | 1.000 | 124.54 | 124.54 |
| mq07gte010a | h | Grua autopropulsada de braç telescòpic amb una capacitat d'elevació de 12 t i 20 m d'alçada màxima de treball. (maquinària) | 0.070 | 49.00 | 3.43 |
| mo002 | h | Oficial 1ª calefactor. (mà d'obra) | 0.647 | 23.78 | 15.39 |
| mo094 | h | Ajudant calefactor. (mà d'obra) | 0.647 | 20.41 | 13.21 |
| % | % | Costos directes complementaris | 2 % | 162.23 | 3.24 |
|  |  | Costos directes |  |  | 165.47 |
