# Rehabilitació energètica d'edifici mitjançant la substitució de la caldera o grup tèrmic existent

- Propietat de l'arxiu: CYPE INGENIEROS, S.A.
- Format: FIEBDC-3/2002
- Divisa: EUR
- Costos indirectes: 3.00 %
- Despeses generals: 13.00 %
- Benefici industrial: 6.00 %
- IVA: 16.00 %

## Z Rehabilitació energètica

### ZT Tecnologies renovables

#### ZTB Calderes de biomasa

**ZTB020** Ut Rehabilitació energètica d'edifici mitjançant la substitució de la caldera o grup tèrmic existent, de 30 kW de potència calorífica, per caldera per a la combustió de pellets, potència nominal de 54 a 220 kW, model Biomatic 220 BioControl "HERZ", amb sistema d'alimentació de pellets, per a caldera de biomassa sèrie Biomatic BioControl, compost per extractor per a pellets, format per transportador helicoïdal sense fi, de 4 m de longitud, motor d'accionament de 0,55 kW, i 1 m de transportador helicoïdal sense fi tancat, amb xapa d'acer en "U", extractor per a pellets, format per transportador helicoïdal sense fi, de 4 m de longitud, motor d'accionament de 0,55 kW, i 1 m de transportador helicoïdal sense fi tancat, amb xapa d'acer en "U", 1 m d'allargament de transportador helicoïdal sense fi tancat, amb xapa d'acer en "U" i conducte per a l'evacuació dels productes de la combustió, que enllaça la caldera amb la xemeneia existent; previ desmuntatge de la caldera o grup tèrmic amb mitjans manuals i mecànics i càrrega mecànica del material desmuntat sobre camió o contenidor.
Inclou: Desconnexió de les xarxes de subministrament i evacuació. Desmuntatge de la caldera i dels seus components. Obturació de les conduccions connectades a l'element. Retirada i apilament del material desmuntat. Neteja de les restes de l'obra. Càrrega mecànica del material desmuntat i les restes d'obra sobre camió o contenidor. Replanteig mitjançant plantilla. Presentació dels elements. Muntatge de la caldera i els seus accessoris. Replanteig i execució del desguàs. Replanteig dels components del sistema d'alimentació. Connexionat dels elements a la xarxa. Posada en marxa.

| Codi | Ut | Descripció | Rendiment | Preu | Import |
|---|---|---|---|---|---|
| mt38cbh011gg | Ut | Caldera per a la combustió de pellets, potència nominal de 54 a 220 kW, model Biomatic 220 BioControl "HERZ", amb cos d'acer soldat i assajat a pressió, de 1803x1066x1948 mm, aïllament interior de 80 mm d'espessor, càmera de combustió amb sistema automàtic de neteja del cremador mitjançant plat vibratori, intercanviador de calor de tubs verticals amb mecanisme de neteja automàtica, sistema de recollida i extracció de cendres del mòdul de combustió, sistema motoritzat amb cinta de recollida automàtica i dipòsit amb capacitat de 240 l, control de la combustió mitjançant sonda Lambda integrada, sistema de comandament integrat BioControl 3000, per al control de l'acumulador de A.C.S. i d'el dipòsit d'inèrcia. (material) | 1.000 | 43755.43 | 43755.43 |
| mt38cbh015f | Ut | Sistema de depuració de gasos procedents de la combustió, amb aïllament incorporat, format per diversos ciclons axials connectats en paral·lel, amb connexions antivibració, per a caldera de biomassa Biomatic BioControl "HERZ". (material) | 1.000 | 5772.12 | 5772.12 |
| mt38cbh085q | Ut | Sistema d'elevació de la temperatura de retorn per sobre de 55°C, compost per vàlvula reguladora i bomba de circulació model TOP S40/10, per evitar condensacions i deposicions de sutge a l'interior de la caldera, "HERZ". (material) | 1.000 | 2098.11 | 2098.11 |
| mt38cbh100i | Ut | Posada en marxa i formació en el maneig de caldera de biomassa Biomatic BioControl "HERZ". (material) | 1.000 | 896.10 | 896.10 |
| mt38cbh051d | Ut | Extractor per a pellets, format per transportador helicoïdal sense fi, de 4 m de longitud, motor d'accionament de 0,55 kW, i 1 m de transportador helicoïdal sense fi tancat, amb xapa d'acer en "U", per a sistema d'alimentació de caldera de biomassa Biomatic BioControl "HERZ". (material) | 1.000 | 4813.19 | 4813.19 |
| mt38cbh058b | m | Allargament de transportador helicoïdal sense fi tancat, amb xapa d'acer en "U", per a sistema d'alimentació de caldera de biomassa Biomatic BioControl "HERZ". (material) | 1.000 | 649.93 | 649.93 |
| mq04cag010a | h | Camió amb grua de fins a 6 t. (maquinària) | 1.362 | 49.45 | 67.35 |
| mo002 | h | Oficial 1ª calefactor. (mà d'obra) | 63.313 | 23.78 | 1505.58 |
| mo094 | h | Ajudant calefactor. (mà d'obra) | 63.313 | 20.41 | 1292.22 |
| mo104 | h | Peó ordinari construcció. (mà d'obra) | 0.674 | 19.25 | 12.97 |
| % | % | Costos directes complementaris | 2 % | 60863.00 | 1217.26 |
|  |  | Costos directes |  |  | 62080.26 |
