# Rehabilitació energètica de façana

- Propietat de l'arxiu: CYPE INGENIEROS, S.A.
- Format: FIEBDC-3/2002
- Divisa: EUR
- Costos indirectes: 3.00 %
- IVA: 21.00 %

## Z Rehabilitació energètica

### ZV Tancaments verticals: façanes ventilades

#### ZVE Sistemes de façanes ventilades de ceràmica extrudida

**ZVE020** m² Rehabilitació energètica de façana, mitjançant sistema de façana ventilada FK "CERÁMICA MAYOR - TEMPIO", de 1,6 cm d'espessor, format per placa ceràmica extrudida alveolar, lleugera, FK-16 "CERÁMICA MAYOR - TEMPIO", de 300 mm d'altura, de 500 a 700 mm de longitud i 16 mm de gruix, color Blanco W2-07, gamma de colors naturals, amb subestructura suport composta de perfils verticals en T, perfils horitzontals per a sustentació, molls i mènsules per retenció dels perfils verticals subjectes mitjançant ancoratges i cargols, i aïllament de panell de llana mineral, segons UNE-EN 13162, de 40 mm d'espessor, revestit per una de les seves cares amb un vel negre, fixat mecànicament sobre façana existent.
Rehabilitació energètica de façana, mitjançant sistema de façana ventilada FK "CERÁMICA MAYOR - TEMPIO", de 1,6 cm d'espessor, amb DITE núm. 13/0166, format per placa ceràmica extrudida alveolar, lleugera, FK-16 "CERÁMICA MAYOR - TEMPIO", de 300 mm d'altura, de 500 a 700 mm de longitud i 16 mm de gruix, color Blanco W2-07, gamma de colors naturals, realitzada amb junts horitzontals encadellades, per a ocultació de la subestructura, amb subestructura suport composta de perfils verticals en T, perfils horitzontals per a sustentació, molls i mènsules per retenció dels perfils verticals subjectes mitjançant ancoratges i cargols, i aïllament de panell de llana mineral, segons UNE-EN 13162, de 40 mm d'espessor, revestit per una de les seves cares amb un vel negre, resistència tèrmica 1,1 m²K/W, conductivitat tèrmica 0,035 W/(mK), col·locat a topall per evitar ponts tèrmics, fixat mecànicament sobre façana existent i posterior segellat de totes les unions entre plafons amb cinta de segellat de juntes. Inclús p/p de revestiment de llindes, escopidors, brancals i queixals, junts, execució de trobades i peces especials.
Inclou: Preparació dels elements de subjecció incorporats prèviament a l'obra. Tall i preparació de l'aïllament. Fixació de l'aïllament. Replanteig dels eixos verticals i horitzontals de les juntes. Fixació dels ancoratges al parament suport. Realització de tots els treballs necessaris per a la resolució dels buits. Alineació, aplomat i anivellament del revestiment ceràmic. Fixació definitiva de les peces a la subestructura suport. Neteja final del parament.
Criteri d'amidament de projecte: Superfície mesurada segons documentació gràfica de Projecte, sense duplicar cantonades ni encontres, deduint tots els buits.
Criteri de mesura d'obra: Es mesurarà la superfície realment executada segons especificacions de Projecte, sense duplicar cantonades ni encontres, deduint tots els buits.

| Codi | Ut | Descripció | Rendiment | Preu | Import |
|---|---|---|---|---|---|
| mt16lva070b | m² | Panell de llana mineral, segons UNE-EN 13162, de 40 mm d'espessor, revestit per una de les seves cares amb un vel negre, resistència tèrmica 1,1 m²K/W, conductivitat tèrmica 0,035 W/(mK). (material) | 1.050 | 5.24 | 5.50 |
| mt16aaa020ab | U | Fixació mecànica per plafons aïllants de llana mineral, col·locats directament sobre la superfície suport. (material) | 4.000 | 0.20 | 0.80 |
| mt16aaa030 | m | Cinta autoadhesiva per closa de juntes. (material) | 0.440 | 0.30 | 0.13 |
| mt12pcm010aaa | m² | Placa ceràmica extrudida alveolar, lleugera, FK-16 "CERÁMICA MAYOR - TEMPIO", de 300 mm d'altura, de 500 a 700 mm de longitud i 16 mm de gruix, color Blanco W2-07, gamma de colors naturals, realitzada amb junts horitzontals encadellades, per a ocultació de la subestructura. (material) | 1.050 | 30.00 | 31.50 |
| mt12pcm015c | m² | Subestructura suport, sistema FK "CERÁMICA MAYOR - TEMPIO", composta de perfils verticals en T, perfils horitzontals per a sustentació, adhesiu de muntatge i mènsules per retenció dels perfils verticals subjectes mitjançant ancoratges i cargols. (material) | 1.000 | 24.25 | 24.25 |
| op00tal010 |  | Trepant. | 1.000 | 0.00 | 0.00 |
| op00ato010 |  | Tornavís. | 1.000 | 0.00 | 0.00 |
| mo054 | h | Oficial 1ª muntador d'aïllaments. (mà d'obra) | 0.164 | 24.08 | 3.95 |
| mo101 | h | Ajudant muntador d'aïllaments. (mà d'obra) | 0.164 | 20.68 | 3.39 |
| mo052 | h | Oficial 1ª muntador de sistemes de façanes prefabricades. (mà d'obra) | 1.199 | 24.08 | 28.87 |
| mo099 | h | Ajudant muntador de sistemes de façanes prefabricades. (mà d'obra) | 1.199 | 20.68 | 24.80 |
| % | % | Costos directes complementaris | 3 % | 123.19 | 3.70 |
|  |  | Costos directes |  |  | 126.89 |
