# Rehabilitació energètica d'edifici mitjançant la col·locació en la part inferior de la porta de pas interior

- Propietat de l'arxiu: CYPE INGENIEROS, S.A.
- Format: FIEBDC-3/2002
- Divisa: EUR
- Costos indirectes: 3.00 %
- Despeses generals: 13.00 %
- Benefici industrial: 6.00 %
- IVA: 16.00 %

## Z Rehabilitació energètica

### ZV Ventilació

#### ZVM Sistemes de ventilació mecànica

**ZVM020** Ut Rehabilitació energètica d'edifici mitjançant la col·locació en la part inferior de la porta de pas interior, de reixeta per a trànsit d'aire, cabal màxim 35 l/s, de 200x100 mm, per a sistema de ventilació mecànica controlada.
Inclou: Replanteig. Fixació de la reixeta en la fulla de la porta de pas.

| Codi | Ut | Descripció | Rendiment | Preu | Import |
|---|---|---|---|---|---|
| mt20svg060a | Ut | Reixeta per a trànsit d'aire d'alumini lacat en color a escollir de la carta RAL, amb marc telescòpic i aletes en forma de "V", cabal màxim 35 l/s, de 200x100 mm, per a col·locar a la part inferior de la porta de passada interior, de 30 a 55 mm de gruix, fixada mitjançant cargols. (material) | 1.000 | 14.81 | 14.81 |
| mo009 | h | Oficial 1ª muntador. (mà d'obra) | 0.404 | 23.78 | 9.61 |
| mo075 | h | Ajudant muntador. (mà d'obra) | 0.404 | 20.44 | 8.26 |
| % | % | Costos directes complementaris | 2 % | 32.68 | 0.65 |
|  |  | Costos directes |  |  | 33.33 |
