# Rehabilitació energètica d'edifici mitjançant la col·locació de boca d'extracció

- Propietat de l'arxiu: CYPE INGENIEROS, S.A.
- Format: FIEBDC-3/2002
- Divisa: EUR
- Costos indirectes: 3.00 %
- Despeses generals: 13.00 %
- Benefici industrial: 6.00 %
- IVA: 16.00 %

## Z Rehabilitació energètica

### ZV Ventilació

#### ZVM Sistemes de ventilació mecànica

**ZVM030** Ut Rehabilitació energètica d'edifici mitjançant la col·locació de boca d'extracció, higrorregulable, model BAHIA C1 Higro 12-70 "ALDER", cabal màxim 19,4 l/s, per a parets o sostres de locals humits (cuina), per a sistema de ventilació mecànica controlada.
Inclou: Replanteig. Connexionat i fixació de l'element al conducte d'extracció.

| Codi | Ut | Descripció | Rendiment | Preu | Import |
|---|---|---|---|---|---|
| mt20sva080sa | Ut | Boca d'extracció, higrorregulable, model BAHIA C1 Higro 12-70 "ALDER", cabal màxim 19,4 l/s, de 125 mm de diàmetre de connexió, 160x47,6x227,7 mm, aïllament acústic de 36 dB, i sensor d'humitat de niló, per a col·locar en parets o sostres de locals humits (cuina), a l'inici del conducte d'extracció. (material) | 1.000 | 87.78 | 87.78 |
| mo009 | h | Oficial 1ª muntador. (mà d'obra) | 0.202 | 23.78 | 4.80 |
| mo075 | h | Ajudant muntador. (mà d'obra) | 0.202 | 20.44 | 4.13 |
| % | % | Costos directes complementaris | 2 % | 96.71 | 1.93 |
|  |  | Costos directes |  |  | 98.64 |
