# Rehabilitació energètica d'edifici mitjançant la col·locació de caixa d'extracció

- Propietat de l'arxiu: CYPE INGENIEROS, S.A.
- Format: FIEBDC-3/2002
- Divisa: EUR
- Costos indirectes: 3.00 %
- Despeses generals: 13.00 %
- Benefici industrial: 6.00 %
- IVA: 16.00 %

## Z Rehabilitació energètica

### ZV Ventilació

#### ZVM Sistemes de ventilació mecànica

**ZVM050** Ut Rehabilitació energètica d'edifici mitjançant la col·locació de caixa d'extracció, sèrie C.VEC micro-watt +, model C.VEC 1000 RH micro-watt + "ALDER", cabal màxim 1000 m³/h, per a sistema de ventilació mecànica controlada.
Inclou: Replanteig. Col·locació i fixació de la caixa d'extracció. Connexionat.

| Codi | Ut | Descripció | Rendiment | Preu | Import |
|---|---|---|---|---|---|
| mt20sva005i | Ut | Caixa d'extracció, sèrie C.VEC micro-watt +, model C.VEC 1000 RH micro-watt + "ALDER", de potència nominal 0,245 kW, motor asíncron de 4 pols, protecció IP 44, aïllament classe B, per a alimentació monofàsica a 230 V i 50 Hz de freqüència, cabal màxim 1000 m³/h, nivell de pressió sonora 79 dBA, amb boca per a connexió a conducte d'extracció de 315 mm de diàmetre i boca de sortida rectangular de 182x131 mm, per transportar aire a 400°C durant mitja hora, segons UNE-EN 12101-3. (material) | 1.000 | 2131.80 | 2131.80 |
| mt20sva905e | Ut | Accessoris i elements de fixació de caixa d'extracció, "ALDER". (material) | 1.000 | 78.03 | 78.03 |
| mo009 | h | Oficial 1ª muntador. (mà d'obra) | 0.162 | 23.78 | 3.85 |
| mo075 | h | Ajudant muntador. (mà d'obra) | 0.162 | 20.44 | 3.31 |
| % | % | Costos directes complementaris | 2 % | 2216.99 | 44.34 |
|  |  | Costos directes |  |  | 2261.33 |
