# Rehabilitació energètica de façana, amb aïllament tèrmic i revestiment exterior de façana ventilada de panells compòsit

- Propietat de l'arxiu: CYPE INGENIEROS, S.A.
- Format: FIEBDC-3/2002
- Divisa: EUR
- Costos indirectes: 3.00 %
- IVA: 21.00 %

## Z Rehabilitació energètica

### ZV Tancaments verticals: façanes ventilades

#### ZVS Façanes ventilades de panells compòsit

**ZVS005** m² Rehabilitació energètica de façana, amb aïllament tèrmic i revestiment exterior de façana ventilada de panells compòsit.
Rehabilitació energètica de façana. AÏLLAMENT TÈRMIC: panell de llana mineral, segons UNE-EN 13162, de 40 mm d'espessor, revestit per una de les seves cares amb un vel negre, resistència tèrmica 1,25 m²K/W, conductivitat tèrmica 0,032 W/(mK), col·locat a topall, amb fixacions mecàniques sobre façana existent; REVESTIMENT EXTERIOR DE FAÇANA VENTILADA: de panells compòsit de 2000 a 6800 mm de longitud, 1000 mm d'altura i 4 mm de gruix, compostos per dues làmines d'aliatge d'alumini EN AW-5005-A H22, de 0,5 mm d'espessor, lacades amb PVDF per la seva cara exterior, acabat mat, amb film de protecció de plàstic, unides per un nucli central mineral, de 3 mm d'espessor, Euroclasse B-s1, d0 de reacció al foc, en forma de safates; col·locació en posició vertical mitjançant el sistema d'ancoratge ocult amb peces de penjat, sobre subestructura de suport d'alumini extrudit. Inclús cinta autoadhesiva per al segellat de junts entre panells aïllants i peces de neoprè per evitar els ponts tèrmics i tirafons i ancoratges mecànics d'expansió d'acer inoxidable A2, per a la fixació de la subestructura suport.
Criteri de valoració econòmica: El preu no inclou la preparació de la superfície suport.
Inclou: Replanteig de l'aïllament. Tall i preparació de l'aïllament. Fixació de l'aïllament. Replanteig de les juntes de dilatació i draps de treball. Replanteig de l'especejament del revestiment i dels punts d'ancoratge de la subestructura suport. Fixació de la subestructura suport al full principal i al forjat. Preparació del revestiment. Aplomat, anivellament i alineació del revestiment. Fixació definitiva del revestiment a la subestructura suport. Realització de tots els treballs necessaris per a la resolució dels buits.
Criteri d'amidament de projecte: Superfície mesurada segons documentació gràfica de Projecte, sense deduir forats menors de 1 m², deduint el 50% dels buits entre 1 i 2 m² i el 100% dels buits majors de 2 m², afegint a canvi, en aquests últims, la superfície de la part interior del buit, corresponent al desenvolupament de brancals i llindes. En els buits que no es dedueixin, o que es dedueixin parcialment, estan inclosos els treballs de realitzar la superfície interior del buit.
Criteri de mesura d'obra: Es mesurarà la superfície realment executada segons especificacions de Projecte, sense deduir forats menors de 1 m², deduint el 50% dels buits entre 1 i 2 m² i el 100% dels buits majors de 2 m², afegint a canvi, en aquests últims, la superfície de la part interior del buit, corresponent al desenvolupament de brancals i llindes. En els buits que no es dedueixin, o que es dedueixin parcialment, estan inclosos els treballs de realitzar la superfície interior del buit.

| Codi | Ut | Descripció | Rendiment | Preu | Import |
|---|---|---|---|---|---|
| mt16lva070b | m² | Panell de llana mineral, segons UNE-EN 13162, de 40 mm d'espessor, revestit per una de les seves cares amb un vel negre, resistència tèrmica 1,25 m²K/W, conductivitat tèrmica 0,032 W/(mK), Euroclasse A1 de reacció al foc segons UNE-EN 13501-1, capacitat d'absorció d'aigua a curt termini <=1 kg/m² i factor de resistència a la difusió del vapor d'aigua 1. (material) | 1.050 | 9.89 | 10.38 |
| mt16aaa020ab | U | Fixació mecànica per plafons aïllants de llana mineral, col·locats directament sobre la superfície suport. (material) | 4.000 | 0.20 | 0.80 |
| mt16aaa030 | m | Cinta autoadhesiva per closa de juntes. (material) | 0.440 | 0.30 | 0.13 |
| mt12pra010ob | m² | Panell compòsit de 2000 a 6800 mm de longitud, 1000 mm d'altura i 4 mm de gruix, compost per dues làmines d'aliatge d'alumini EN AW-5005-A H22, de 0,5 mm d'espessor, lacades amb PVDF per la seva cara exterior, acabat mat, amb film de protecció de plàstic, unides per un nucli central mineral, de 3 mm d'espessor, Euroclasse B-s1, d0 de reacció al foc segons UNE-EN 13501-1, conformant una safata vertical amb plecs de 50 mm en els seus costats verticals i doble plec en els seus costats horitzontals, enrigidint les cantonades per l'interior mitjançant platines d'alumini o angulars, al llarg dels plecs verticals cada 500 mm de longitud com a màxim; amb ranures de penjant reforçades per l'interior de la safata amb platines d'alumini, reforços disposats al llarg dels plecs horitzontals i reforços intermedis adherits a la seva cara posterior; amb peces de penjat d'acer inoxidable per a la fixació del revestiment a la subestructura suport; amb el preu incrementat el 5% en concepte de peces especials per a la resolució de punts singulars. (material) | 1.000 | 47.80 | 47.80 |
| mt12pra100b | m² | Subestructura suport, per a la sustentació d'el revestiment exterior, mitjançant el sistema d'ancoratge ocult amb peces de penjant, formada per perfils verticals en U, d'alumini extrudit d'aliatge EN AW-6063 T6 de 4 m de longitud màxima i esquadres de càrrega i esquadres de recolzament; amb peces de neoprè per evitar els ponts tèrmics, tirafons d'acer inoxidable A2 i tacs de niló per a la fixació dels perfils al full principal i ancoratges mecànics d'expansió, d'acer inoxidable A2 per a la fixació dels perfils al forjat. (material) | 1.000 | 30.86 | 30.86 |
| op00ato010 |  | Tornavís. | 1.000 | 0.00 | 0.00 |
| mo054 | h | Oficial 1ª muntador d'aïllaments. (mà d'obra) | 0.166 | 29.34 | 4.87 |
| mo101 | h | Ajudant muntador d'aïllaments. (mà d'obra) | 0.166 | 25.28 | 4.20 |
| mo052 | h | Oficial 1ª muntador de sistemes de façanes prefabricades. (mà d'obra) | 1.159 | 29.34 | 34.01 |
| mo099 | h | Ajudant muntador de sistemes de façanes prefabricades. (mà d'obra) | 1.159 | 25.28 | 29.30 |
| % | % | Costos directes complementaris | 3 % | 162.35 | 4.87 |
|  |  | Costos directes |  |  | 167.22 |
