# Rehabilitació energètica de façana

- Propietat de l'arxiu: CYPE INGENIEROS, S.A.
- Format: FIEBDC-3/2002
- Divisa: EUR
- Costos indirectes: 3.00 %
- IVA: 21.00 %

## Z Rehabilitació energètica

### ZV Tancaments verticals: façanes ventilades

#### ZVS Sistemes de façanes ventilades de panells compòsit

**ZVS020** m² Rehabilitació energètica de façana, mitjançant sistema de façana ventilada "ALUCOBOND", format per panell compòsit Alucobond Plus "ALUCOBOND", de 2000 a 6800 mm de longitud, 555 mm d'altura i 4 mm de gruix, compost per dues làmines d'aliatge d'alumini EN AW-5005-A, de 0,5 mm d'espessor, lacades amb PVDF per la seva cara exterior, acabat Solid, color Black, amb film de protecció de plàstic, unides per un nucli central mineral, de 3 mm d'espessor, Euroclasse B-s1, d0 de reacció al foc, conformant una safata horitzontal amb plecs de 35 mm en els seus quatre costats, reforçada amb perfils longitudinals SZ d'alumini disposats al llarg de les seves vores superior i inferior i reblats a aquests cada 500 mm com a màxim, amb reblons d'acer inoxidable i cap d'alumini; es disposaran també perfils d'alumini al llarg dels plecs verticals i reforços intermedis adherits a la seva cara posterior, col·locada mitjançant el sistema de safates horitzontals sobre subestructura suport composta de muntants realitzats amb perfils en forma d'omega, d'alumini extrudit, ancorats a la superfície suport amb mènsules de sustentació d'alumini i peces de neoprè per evitar els ponts tèrmics, i aïllament de panell de llana mineral, segons UNE-EN 13162, de 40 mm d'espessor, revestit per una de les seves cares amb un vel negre, fixat mecànicament sobre façana existent.
Rehabilitació energètica de façana, mitjançant sistema de façana ventilada "ALUCOBOND", format per panell compòsit Alucobond Plus "ALUCOBOND", de 2000 a 6800 mm de longitud, 555 mm d'altura i 4 mm de gruix, compost per dues làmines d'aliatge d'alumini EN AW-5005-A, de 0,5 mm d'espessor, lacades amb PVDF per la seva cara exterior, acabat Solid, color Black, amb film de protecció de plàstic, unides per un nucli central mineral, de 3 mm d'espessor, Euroclasse B-s1, d0 de reacció al foc, conformant una safata horitzontal amb plecs de 35 mm en els seus quatre costats, reforçada amb perfils longitudinals SZ d'alumini disposats al llarg de les seves vores superior i inferior i reblats a aquests cada 500 mm com a màxim, amb reblons d'acer inoxidable i cap d'alumini; es disposaran també perfils d'alumini al llarg dels plecs verticals i reforços intermedis adherits a la seva cara posterior, col·locada mitjançant el sistema de safates horitzontals sobre subestructura suport composta de muntants realitzats amb perfils en forma d'omega, d'alumini extrudit, de 4 m de longitud màxima, ancorats a la superfície suport amb mènsules de sustentació d'alumini i peces de neoprè per evitar els ponts tèrmics, fixades amb cargols d'acer inoxidable, i aïllament de panell de llana mineral, segons UNE-EN 13162, de 40 mm d'espessor, revestit per una de les seves cares amb un vel negre, resistència tèrmica 1,1 m²K/W, conductivitat tèrmica 0,035 W/(mK), col·locat a topall per evitar ponts tèrmics, fixat mecànicament sobre façana existent i posterior segellat de totes les unions entre plafons amb cinta de segellat de juntes. Inclús p/p de formació de llindes, escopidors, brancals i queixals, junts, execució de trobades i peces especials.
Inclou: Preparació dels elements de subjecció incorporats prèviament a l'obra. Tall i preparació de l'aïllament. Fixació de l'aïllament. Replanteig dels eixos verticals i horitzontals de les juntes. Fixació dels ancoratges al parament suport. Realització de tots els treballs necessaris per a la resolució dels buits. Alineació, aplomat i anivellació del revestiment. Fixació definitiva de les peces a la subestructura suport. Neteja final del parament.
Criteri d'amidament de projecte: Superfície mesurada segons documentació gràfica de Projecte, sense duplicar cantonades ni encontres, deduint tots els buits.
Criteri de mesura d'obra: Es mesurarà la superfície realment executada segons especificacions de Projecte, sense duplicar cantonades ni encontres, deduint tots els buits.

| Codi | Ut | Descripció | Rendiment | Preu | Import |
|---|---|---|---|---|---|
| mt16lva070b | m² | Panell de llana mineral, segons UNE-EN 13162, de 40 mm d'espessor, revestit per una de les seves cares amb un vel negre, resistència tèrmica 1,1 m²K/W, conductivitat tèrmica 0,035 W/(mK). (material) | 1.050 | 5.34 | 5.61 |
| mt16aaa020ab | U | Fixació mecànica per plafons aïllants de llana mineral, col·locats directament sobre la superfície suport. (material) | 4.000 | 0.20 | 0.80 |
| mt16aaa030 | m | Cinta autoadhesiva per closa de juntes. (material) | 0.440 | 0.30 | 0.13 |
| mt12pra010aaa1 | m² | Panell compòsit Alucobond Plus "ALUCOBOND", de 2000 a 6800 mm de longitud, 555 mm d'altura i 4 mm de gruix, compost per dues làmines d'aliatge d'alumini EN AW-5005-A, de 0,5 mm d'espessor, lacades amb PVDF per la seva cara exterior, acabat Solid, color Black, amb film de protecció de plàstic, unides per un nucli central mineral, de 3 mm d'espessor, Euroclasse B-s1, d0 de reacció al foc, conformant una safata horitzontal amb plecs de 35 mm en els seus quatre costats, reforçada amb perfils longitudinals SZ d'alumini disposats al llarg de les seves vores superior i inferior i reblats a aquests cada 500 mm com a màxim, amb reblons d'acer inoxidable i cap d'alumini; es disposaran també perfils d'alumini al llarg dels plecs verticals i reforços intermedis adherits a la seva cara posterior. (material) | 1.050 | 46.93 | 49.28 |
| mt12pra100a | m² | Subestructura suport composta de muntants realitzats amb perfils en forma d'omega, d'alumini extrudit, de 4 m de longitud màxima, ancorats a la superfície suport amb mènsules de sustentació d'alumini i peces de neoprè per evitar els ponts tèrmics, fixades amb cargols d'acer inoxidable. (material) | 1.000 | 31.50 | 31.50 |
| op00ato010 |  | Tornavís. | 1.000 | 0.00 | 0.00 |
| mo054 | h | Oficial 1ª muntador d'aïllaments. (mà d'obra) | 0.165 | 24.08 | 3.97 |
| mo101 | h | Ajudant muntador d'aïllaments. (mà d'obra) | 0.165 | 20.68 | 3.41 |
| mo052 | h | Oficial 1ª muntador de sistemes de façanes prefabricades. (mà d'obra) | 1.098 | 24.08 | 26.44 |
| mo099 | h | Ajudant muntador de sistemes de façanes prefabricades. (mà d'obra) | 1.098 | 20.68 | 22.71 |
| % | % | Costos directes complementaris | 3 % | 143.85 | 4.32 |
|  |  | Costos directes |  |  | 148.17 |
