# Desmuntatge d'instal·lació d'aire condicionat

- Propietat de l'arxiu: CYPE Ingenieros S.A.
- Format: FIEBDC-3/2016
- Programa: Generador de preus de la construcció. CYPE Ingenieros, S.A.
- Data: 30/07/2024
- Divisa: EUR
- Costos indirectes: 3 %
- IVA: 21 %

## D Demolicions

### DI Instal·lacions

#### DIC Calefacció, climatització i A.C.S.

**DIC101** U Desmuntatge d'instal·lació d'aire condicionat.
Desmuntatge d'instal·lació d'aire condicionat amb conductes, en habitatge unifamiliar de 100 m² de superfície construïda; amb mitjans manuals, i càrrega manual sobre camió o contenidor.
Criteri de valoració econòmica: El preu inclou el desmuntatge dels accessoris i l'obturació de les conduccions connectades a l'element.
Inclou: Desmuntatge de l'element. Obturació de les conduccions connectades a la instal·lació. Retirada i apilament del material desmuntat. Neteja de les restes de l'obra. Càrrega manual del material desmuntat i restes de l'obra sobre camió o contenidor.
Criteri d'amidament de projecte: Nombre d'unitats previstes, segons documentació gràfica de Projecte.
Criteri de mesura d'obra: S'amidarà el nombre d'unitats realment desmuntades segons especificacions de Projecte.

| Codi | Ut | Descripció | Rendiment | Preu | Import |
|---|---|---|---|---|---|
| mo103 | h | Ajudant calefactor. (mà d'obra) | 10.125 | 25.25 | 255.656 |
| mo113 | h | Peó ordinari construcció. (mà d'obra) | 5.062 | 23.81 | 120.526 |
| % | % | Costos directes complementaris | 2 % | 376.182 | 7.524 |
|  |  | Costos directes |  |  | 383.706 |

Residus:
- demolició: ruo170407 Metalls mesclats. (component de residu); rendiment 83.484 kg; Codi LER 17 04 07; Massa de l'element 1 kg; Volum 0.000667 m3
- demolició: ruo170904 Residus barrejats de construcció i demolició diferents dels especificats en els codis 17 09 01, 17 09 02 i 17 09 03. (component de residu); rendiment 9.276 kg; Codi LER 17 09 04; Massa de l'element 1 kg; Volum 0.000667 m3
