# Barana de façana en forma recta

- Propietat de l'arxiu: CYPE INGENIEROS, S.A.
- Format: FIEBDC-3/2002
- Divisa: EUR
- Costos indirectes: 3.00 %
- IVA: 21.00 %

**FDD050** m Barana de façana en forma recta, de 100 cm d'altura, d'alumini anoditzat color natural, formada per: bastidor compost de barana superior i inferior de perfil quadrat de 40x40 mm i muntants de perfil quadrat de 40x40 mm amb una separació de 100 cm entre si; pany per reblert dels buits del bastidor compost de plaques laminades compactes d'alta pressió (HPL), Meteon FR "TRESPA", Uni Colours acabat White, textura setinada Satin, i passamans de perfil corb de 70 mm, fixat mitjançant ancoratge mecànic d'expansió.
Barana de façana en forma recta, de 100 cm d'altura d'alumini anoditzat color natural, formada per: bastidor compost de barana superior i inferior de perfil quadrat de 40x40 mm i muntants de perfil quadrat de 40x40 mm amb una separació de 100 cm entre si; pany per reblert dels buits del bastidor compost de plaques laminades compactes d'alta pressió (HPL), Meteon FR "TRESPA", Uni Colours acabat White, textura setinada Satin, i passamans de perfil corb de 70 mm. Inclús platines per a fixació mitjançant cargolat en element de formigó amb tacs d'expansió i cargols d'acer. Elaboració en taller i ajustament final a obra.
Inclou: Marcat dels punts de fixació del bastidor. Presentació del tram de barana de forma que els punts d'ancoratge del bastidor es situïn en els punts marcats. Aplomat i anivellació. Resolució de les unions entre trams de barana. Resolució de les unions al parament. Muntatge d'elements complementaris.
Criteri d'amidament de projecte: Longitud mesurada a eixos, segons documentació gràfica de Projecte.
Criteri de mesura d'obra: Es mesurarà en la direcció del passamans, a eixos, la longitud realment executada segons especificacions de Projecte.

| Codi | Ut | Descripció | Rendiment | Preu | Import |
|---|---|---|---|---|---|
| mt25dba030a | m | Pilastra quadrada de 40x40 mm, d'alumini anoditzat de 15 micres, color natural, muntada en taller, per barana. (material) | 2.100 | 5.72 | 12.01 |
| mt25dba040a | m | Passamà quadrat de 40x40 mm, d'alumini anoditzat de 15 micres, color natural, muntada en taller, per barana. (material) | 2.100 | 8.45 | 17.75 |
| mt12prt010ziaa1 | m² | Placa laminada compacta d'alta pressió (HPL), Meteon FR "TRESPA", Uni Colours acabat White, textura setinada Satin, Euroclasse B-s2, d0 de reacció al foc, a base de resines termoenduribles que no contenen urea-formaldehid, reforçada de forma homogènia amb fibres de fusta certificada FSC o PEFC, amb superfície decorativa EBC (Electron Beam Curing), no melamínica i amb propietats antigrafiti durant tota la seva vida útil, amb resistència als rajos ultraviolat segons UNE-EN 438-2 i Assaig Florida no inferior a 4-5 en contrastar amb l'escala de grisos d'UNE-EN 20105-A-02; amb peces especials per a la resolució de punts singulars. (material) | 0.630 | 54.65 | 34.43 |
| mt25dba010a | m | Passamans corb de 70 mm, d'alumini anoditzat de 15 micres, color natural, muntat en taller, per barana. (material) | 1.050 | 8.45 | 8.87 |
| mt26aaa023a | U | Ancoratge mecànic amb tac d'expansió d'acer galvanitzat, femella i volandera. (material) | 2.000 | 1.47 | 2.94 |
| mo011 | h | Oficial 1ª muntador. (mà d'obra) | 0.747 | 25.32 | 18.91 |
| mo080 | h | Ajudant muntador. (mà d'obra) | 0.470 | 21.75 | 10.22 |
| % | % | Costos directes complementaris | 2 % | 105.13 | 2.10 |
|  |  | Costos directes |  |  | 107.23 |
