# Acer S275JR, laminat en calent

- Propietat de l'arxiu: CYPE INGENIEROS, S.A.
- Format: FIEBDC-3/2002
- Divisa: EUR
- Costos indirectes: 3.00 %
- IVA: 21.00 %

**HBA010** kg Acer S275JR, laminat en calent, de les sèries IPN, IPE, HEB, HEA, HEM, UPN i platina, amb capa d'emprimació anticorrosiva, treballat en taller i fixat mitjançant soldadura, per a bancada metàl·lica antivibratòria de recolzament de maquinària.
Acer UNE-EN 10025 S275JR, laminat en calent, de les sèries IPN, IPE, HEB, HEA, HEM, UPN i platina, amb capa d'emprimació anticorrosiva, mitjançant aplicació de dues mans, per a bancada metàl·lica antivibratòria de recolzament de maquinària. Inclús talls, peces especials, despunts, soldadures.
Inclou: Neteja i preparació del plànol de suport. Replanteig i marcat dels eixos. Col·locació i fixació provisional. Aplomat i anivellació. Execució de les unions.
Criteri d'amidament de projecte: Pes nominal mesurat segons documentació gràfica de Projecte.
Criteri de mesura d'obra: Es determinarà, a partir del pes obtingut en bàscula oficial de les unitats arribades a obra, el pes de les unitats realment executades segons especificacions de Projecte.

| Codi | Ut | Descripció | Rendiment | Preu | Import |
|---|---|---|---|---|---|
| mt07ala200a | kg | Perfil d'acer UNE-EN 10025 S275JR, de les sèries IPN, IPE, HEB, HEA, HEM, UPN i platina, laminat en calent, per aplicacions estructurals. Treballat i muntat en taller, per a col·locar en obra. (material) | 1.000 | 1.22 | 1.22 |
| mt27pfi010 | l | Emprimació d'assecat ràpid, formulada amb resines alquídiques modificades i fosfat de zinc. (material) | 0.010 | 4.80 | 0.05 |
| mq08sol020 | h | Equip i elements auxiliars per soldadura elèctrica. (maquinària) | 0.023 | 3.10 | 0.07 |
| mo047 | h | Oficial 1ª muntador d'estructura metàl·lica. (mà d'obra) | 0.028 | 24.97 | 0.70 |
| mo094 | h | Ajudant muntador d'estructura metàl·lica. (mà d'obra) | 0.014 | 22.19 | 0.31 |
| % | % | Costos directes complementaris | 2 % | 2.35 | 0.05 |
|  |  | Costos directes |  |  | 2.40 |
